# Linzgauhalle Immenstaad
Angebotsaufforderung (GAEB DA XML 3.3, DA83)
Projekt: Sanierun
Währung: EUR
Auftraggeber: 0
Erstellt mit: SJ OFFICE/ GXML Toolbox V3.3 R20201215, Modul AVA, 18.09.2026

## Vorbemerkungen
Dem vorliegenden LV liegt die GA-Funktionsliste bei.
Mit Behinderungen bezüglich der Zufahrt zur Baustelle ist nicht zu rechnen.
Bei der Ausführung der MSR Technik sind die einschlägigen Vorschriften und DIN/EN
Normen sowie die Herstellerrichtlinien genauestens zu beachten.
Der anfallende Bauschutt und -Müll ist vom Auftragnehmer umgehend nach dessen
Anfall zu entsorgen. Die Baustelle ist besenrein zu halten. Diese Leistungen werden nicht
gesondert vergütet.
Stundenlohnarbeiten dürfen nur nach Genehmigung durch den Auftraggeber bzw. die
Bauleitung ausgeführt werden. Stundenlohnrapporte müssen arbeitstäglich bei der
Bauleitung zur Unterschrift eingereicht werden.Zu spät eingereichte Rapporte werden
nicht genehmigt.

Das Leistungsverzeichnis umfasst die kompletten
Arbeiten für die

Gebäudeautomation

einschließlich Lieferung, kompletter Montage
und Inbetriebnahme.

Sofern in den Leistungspositionen die Vorgänge
"Liefern", "Verlegen", "Auflegen und Rangieren,
"Herstellen", "Montieren einschl. Klein- und
Befestigungsmaterial", "betriebsfertiger
Anschluss und Überprüfen", "Gerüste", "Geräte
und Werkzeuge", "Vorhalten",
"Schutzvorkehrungen" usw. nicht gesondert
beschrieben sind, gelten diese Vorgänge unter
Zugrundelegung der allgemein anerkannten Regeln
der Baukunst und Technik, der gesetzlichen und
behördlichen Bestimmungen und
Ausführungsbestimmungen nach den DIN-Normen der
ATV-VOB, Teil C, als beschrieben.

Sollten nur Einzelleistungen, wie z. B. nur
Lieferung oder nur Montage verlangt werden, so
ist dieses in der jeweiligen Leistungsposition
gesondert beschrieben. Wurde kein
entsprechender Hinweis gemacht, so versteht
sich die Ausführung je beschriebener Position
demnach als die fachgerechte, den gültigen
Vorschriften und Normen entsprechende und
gebrauchsfertige Erbringung der geforderten
Leistung.

"Soweit in der Leistungsbeschreibung auf
Technische Spezifikationen, z.B. nationale
Normen, mit denen Europäische Normen umgesetzt
werden, europäische technische Zulassungen,
gemeinsame technische Spezifikationen,
Internationale Normen, Bezug genommen wird,
werden auch ohne den ausdrücklichen Zusatz:
"oder gleichwertig" immer gleichwertige
Technische Spezifikationen in Bezug genommen."

Mehrfache Anfahrten im Zuge des Baufortschritts
sind bei der Angebotserstellung zu
berücksichtigen. Die Arbeiten sind in mehreren
Abschnitten auszuführen (vgl. Bauzeitenplan).

Technische Erläuterung
Für die Gebäudeautomation (GA) ist 1
Automationsschwerpunkte (ASP) geplant die die
Steuerungs- und Reglungsaufgaben übernehmen.
Zum Bedienen und Beobachten ist eine
Web-Visualisierung vorgesehen.

Lufttechnische Anlagen
Es werden nachstehend aufgeführte
Lüftungsanlagen installiert.

-KLG01
Kompaktlüftung  Backstage
-KLG02
Kompaktlüftung  Geschirrlager
-KLG03
Kompaktlüftung  Foyer
-KLG04
Kompaktlüftung  Halle

Fortuftanlage  Küche
Zuluftanlage  Küche

Die jeweiligen Brandschutzklappen (motorisch
mit Endlagenschalter und mechanische BSK mit
zwei Meldung).

Wärmeerzeugungsanlage

Die wärmeerzeugung ist nicht mit in diesen Gebäude
Die Versorgung der Heizung erfolgt mit einer
Fernwärmeleitung aus der Schule. Im Winter liefert die Fernwärme ca. 65°C Vorlauftemperatur, im Sommer steht ein deutlich niedrigeres Temperaturniveau an.

Als Verteiler ist ein kombinierter Vor- und
Rücklaufverteiler mit thermischer Trennung
vorgesehen. Bei den Pumpen und Armaturen ist
folgender Standard vorgesehen:
- Heizungsumwälzpumpen elektronisch stufenlos
regelbar, Wärmemengenzähler mit
M-Bus-Schnittstelle, Regelventile Lieferumfang
GA

Warmwasserbereitung

Die Trinkwassererwärmung erfolgt im Winter über die Fernwärme, im Sommer über eine
hydraulische Booster-Wärmepumpe. Die eXergiemaschine hebt das vorhandene
Temperaturniveau bedarfsgerecht auf die für die
Trinkwassererwärmung erforderliche Temperatur an.

Die Einbindung erfolgt über einen Pufferspeicher bzw.
eine geeignete hydraulische Systemtrennung. Die
Warmwasserbereitung ist einschließlich der
erforderlichen Speicher-, Lade-, Regel- und
Sicherheitseinrichtungen auf einen energieeffizienten
und hygienisch sicheren Betrieb auszulegen. Die
erforderlichen Betriebs-, Temperatur- und
Überwachungswerte sind in die Gebäudeautomation
einzubinden.

Die Ausführungspläne können beim Ingenieurbüro Rolf Witschard nach vorheriger
Terminvereinbarung eingesehen werden.
Ausführungstermine:
- Rohinstallation Heizung und Sanitär KW 10 / 2027 bis KW 14 / 2027
- Rohinstallation Lüftunggeräte KW 16, 20 + 27 / 2027
- Technikzentrale Heizung und Sanitär KW 25 bis KW 28 / 2027
- MSR Arbeiten KW 28 bis 29 / 2027

## Allgemeine technische Vorbemerkungen
2. Technische Vorbemerkungen HLS

Grundlagen für die Ausführung der Leistungen sind die zu treffenden DIN und EN Normen und
Verordnung in der jeweiligen gültigen Fassung, soweit diese auf das Bauwerk zum Zeitpunkt der
Planung und Ausführung zutreffen.
Die Anforderungen der Baugenehmigung sind zu berücksichtigen und zu erfüllen.
Die Auflagen der Genehmigung sind zu beachten, des Weiteren die Technischen Ausführung nach dem
neusten Stand der Technik und den anerkannten Regeln der Technik sowie die Richtlinien der
zuständigen Ver- und Entsorgungsunternehmen.
Vom Auftragnehmer sind Werkstattpläne zu erstellen. Die Unterlagen sind in prüffähiger Form mind. 3
Wochen vor Ausführungsbeginn zur Freigabe an das bauleitende Architektur- oder Ingenieurbüro
einzureichen.
Vom Auftragnehmer sind folgende Revisionsunterlagen in 2-facher Ausfertigung zu erstellen und zur
Abnahme in DIN A4-Ordnern vorzulegen.

- sämtliche Betriebsanleitungen
- Ersatzteillisten
- Leistungs- und Messprotokolle
- Betriebs- und Serviceinstruktionen
- Prüfzeugnis Brandschutzdurchführung

Die vorstehenden Unterlagen sind jeweils in Ordnern mit Register und Bezeichnung zur Abnahme dem
Auftraggeber 2-fach in Papierform übergeben.
Vor Ausführung hat der Auftragnehmer auf Wunsch des Auftraggebers sämtliche Einrichtungen,
Armaturen usw. zu bemustern bzw. als Zeichnung oder Abbildung vorzulegen, aus denen alle
Einzelheiten ersichtlich sind.

2.1 Inbetriebnahme,Leistungsmessung, Abnahmen

Nach Fertigstellung der Anlagen oder geschlossener Anlageteile ist vom Auftragnehmer die
Inbetriebnahme und Funktionsprüfung durchzuführen.
Die Leistungsmessung hat der Auftragnehmer nach vorheriger Ankündigung beim Auftraggeber
durchzuführen und protokollarisch mit Ist- Sollwerten festzulegen. Der Auftraggeber behält sich vor, bei
diesen Messungen dabei zu sein und ist rechtzeitig hiervor zu informieren.
Bestehen Zweifel an den vom Auftragnehmer durchgeführten Messungen, so behält sich der
Auftraggeber vor, diese Messungen durch eine neutrale Institution durchführen zu lassen. Sind die
Zweifel der Bauherr unberechtigt gehen die Kosten der Nachprüfung zu Lasten des Austraggebers.
Muss auf Grund der Ergebnisse nachgebessert werden, trägt der Auftragnehmer die Kosten der
Nachprüfung.
Der Auftragnehmer hat alle erforderlichen behördlichen Abnahmen durchzuführen.

## BacNet
Allgemeine technische Vorbemerkungen
MSR-Technik BACnet.
===========================================

Um dem Nutzer des Gebäudemanagementsystems die grösstmöglichste Offenheit
und Flexibilität zu gewährleisten, wurde
ein System auf der Basis des Weltstandard
Datenübertragungsprotokoll BACnet/IP gewähl
Die im folgenden beschriebenen Standards
bezüglich der Kommunikation und der
Systemtopologie sind zwingend
einzuhalten.
BACnet nach ANSI/ASHRAE Standard
135-2001 bzw.  DIN ISO EN 16484-5, ist
ein intelligentes
Datenübertragungsprotokoll der
Gebäudeautomation, das speziell für die
Anforderungen der Automations- und
Managementebene (AEN und MEN)
entwickelt wurde.
Die geforderten Konformitätsnachweise
(PICS) sowie die Zertifikate der
"BACnet Testing Labatoriesà BTL "
(z.Bsp. erstellt durch
WSP-Lap Stuttgart) sind dem Angebot
verbindlich beizufügen. Nur Anbieter mit
BTL-Zertifikaten werden bei der
Auftragsvergabe berücksichtigt.
Der Bieter muss damit nachweisen, dass
er die geforderten Objekte und Dienste
nach der BACnet-Richtlinie
und dem BACnet-Standard erbringen kann.
Die Möglichkeit eigene
(proprietäre) Objekte und
Eigenschaften zu entwickeln darf nicht
dazu führen, daß wesentliche Funktionen
in einer vom Standard abweichenden
Form realisiert werden, die das
Zusammenwirken von
Komponenten verschiedener  Hersteller
verhindert oder stark erschwert.
Dieses PICS (Protocol Implementation
Conformance Statement nach BACnet
Standard Annex A)
muß vollständig ausgefüllt sein, und
Auskunft geben über normenkonforme
Unterstützung der
-Geräteprofile
-Standard BACnet Objekte
-Standard- und optionalen Eigenschaften
 (Properties) jedes Objektes
-Unterstützte physikalische Medien
-Zeichensatz europäisch und/oder
 amerikanisch
-BACnet Interoperability Building Blocks
 (BIBBS) -> Dienste (Services) in
 vordefinierter Schreibweise.
Im Anhang sind die
Mindestanforderungen an die BACnet-
PICS aufgeführt. Diese sind unbedingt zu
erfüllen.
Als physikalisches Medium wird in
diesem Projekt ausschliesslich BACnet/IP
auf Ethernet ISO 8802-3, 10/100 Base T
verwendet.
D.h . die BACnet-DDC  muß über einen
direkten Ethernet-Anschluß (z. Bsp. RJ45
Anschlußbuchse)
verfügen. Andere mögliche BACnet Data-
Link-Layer  wie z.Bsp. BACnet over
LON, oder Master-Slave Token Passing
(MS/TP)  sind in diesem Projekt nicht
zulässig.
Um einen systemweiten Datenaustausch
von BACnet-Daten in unabhängigen
Netzwerken zu ermöglichen, müssen
spezielle BACnet-Broadcast-Telegramme
im Netzwerk verteilt werden.
Diese Eigenschaft wird nur bei
BACnet/IP mit Hilfe von BBMD
(BACnet Broadcast Management Device)
zufriedenstellend gelöst.
Daher ist es zwingend erforderlich, daß
alle eingesetzten BACnet-Geräte und
System diese BBMD-Funktionalität  mit
implementiert haben. Externe BBMD-
Router sind im vorliegenden Projekt nicht
zulässig.

-Für ereignisorientierte Übertragung von
Zustands- und Wertänderungen muß auf
der Automationsebene in erster Linie das
sog. COV-reporting implementiert sein.

-Für ereignisorientierte Übertragung von
Ereignisse (Alarme und Event) muß auf
der Automationsebene in erster Linie das
sog. Intrinsic-reporting implementiert sein

BACnet-DDC¦s  die hauptsächlich nur über
den Polling-Modus Ihre Zustands-und
Wertänderungen an das übergeordnete
Managementsystem übertragen, werden
von der Auftragsvergabe ausgeschlossen.
BACnet verwendet zahlreiche Standard-
Datentypen (Objekte)  und Systemdienste,
die vom Anbieter von BACnet-Geräten
zwingend einzuhalten sind.
Das angebotene System, sowohl BACnet
Server als DDC als auch BACnet Client
als Managementebene,
hat mindestens nachstehend genannte
wesentlichen Datenobjekte des BACnet-
Standard zu unterstützen.
Diese sind namentlich:
-Analog-Input, Output, Value
-Binary-Input, Output, Value
-Multistate-Input, Output, Value
-Pulse-Converter
-Notification Class
-Event-Enrollment
-Device
-Trendlog
-Loop
-Schedule
-Calendar
Die Datenkommunikation erfolgt mit
festgelegten Diensten nach dem Client-
Server-Prinzip, wobei die Funktion
des Clients ("-A") und die des
Servers ("-B") mit den BIBBs klar
unterschieden wird.
Die übergeordnete Funktion im Netzwerk
entsteht durch die Anwendung der
Dienste auf die Datenobjekte (z.B.
"Read property" auf  "Binary Input").
Die Dienste (BIBBs)sind in 5
Interoperabilitätsbereiche eingeteilt.
Die BIBBs von PICS (Kapitel 2.1.3) sind vom
Bieter der DDC-Systeme (BACnet Server)
unbedingt  zu unterstützen:
Natürlich muß dann auch die eingesetzte
Managementebene mindestens alle hier
aufgeführten von der BACnet-DDC
unterstützten Dienste im Umkehrprinzip
interpretieren und verarbeiten können.
Das angebotene System muss alle zur
Anzeige, Bedienung und Projekktierung
notwendigen Daten bereitstellen.
Als natives BACnet-System unterstützt es
grundsätzlich folgende Objekteigenschaften:
-Freie definierbare Zustandstexte für
 alle stufigen  Signale (DI, DO)
-Alarm-, Warngrenzen und Befehlsausführungskontrolle
-Alarm Quittierung
-Betriebsstundenzähler
-Regler  und Reglerparameter (à LOOP-
 Objekt)
-Anlagensteuerung und Anlagenparameter
 sowie Sollwerte
-Schedule und Calendar Objekte zur
 Implementierung der Zeitschaltfunktionen mit Sondertagdefinition
 auf  DDC-Ebene
-Trend-Log für historische Datenaufzeichnun
 auf DDC Ebene
-Event-Enrollment für Sonderalarmierung
 auf DDC Ebene
-Automatische Umschaltung Sommer-/Winterzei
-Zusatzfunktionen gemäß BACnet-
 Richtlinie
Weitere notwendige Eigenschaften
der BACnet-Systeme:
-Bei Spannungsausfall müssen die
 Anwenderdaten, zeitprogramme sowie die
 Trend Daten erhalten bleiben.
 Ebenso muß der Betrieb einer integrierten
 Echtzeituhr während den spannungslosen
 Zustände garantiert werden.
-zusätzlich muß es möglich sein die Daten
 mit Paßwortgeschützte BACnet "Backup and
 Restore" abzusichern.
-Peer to Peerkommunikation: Von AS zu AS
 müssen im Kommunikationsverbund
 beliebige Prozesswerte  in beide
 Richtungen ausgetauscht werden können.
 Die BACnet-DDC (AS) muß die sog.
 Peer to Peer Funktion voll umfänglich
 unterstützen, d.h. sie muß auch als
 BACnet-Client mit anderen im Netz
 befindlichen DDC-Systemen ereignisorientierte Daten wie z.B. Zustands-
 und Wertänderungen im sog.
 COV-Reporting Modus bidirektional
 übertragen können.
 Der Pollingmodus  ist nur zusätzlich zu
 COV-Reporting Modus möglich.
 DDC-Systeme welche die BACnet-Client
 Funktionalität nur mit dem Pollingmodus
 realisieren können, entsprechen nicht
 nicht dem Stand der Technik und werden
 in diesem Projekt nicht akzeptiert.
-Zeitsynchronisation: Sowohl
 Managementsystem als auch die
 eingesetzten BACnet-DDCs müssen die
 Standardzeitsychronisation und bei
 Bedarf auch die zeitzonenversetzte
 Zeitsynchronisation (UTC) ermöglichen.
 Die BACnet-DDCs müssen auch beim
 Einsatz  mehrerer BACnet-Clients die
 Zeitsynchronisation  erlauben.
 Dabei wird immer die zuletzt gesendete
 Uhrzeit der BACnet-Clients in der DDC
 synchronisiert.
-Automatische Umschaltung Sommer-/Winterzei
-Paßwortgeschützte Initialisierung der
BACnet-DDC:
Es muß vom eingesetzten BACnetManagementsystem möglich sein, die einzelnen
BACnet DDCs über das Device-Property
"Reinitialize Device" zurückzusetzen
bzw. zu eine Neuinitialisierung
vornehmen zu können. -Natives
BACnetsystem In vorliegender
Baumaßnahme sollen ausschließlich
native BACnet-Systeme zum Einsatz
kommen, daher können auf Automationsebene
nur Geräte eingesetzt werden,
 die ausnahmslos  mit der eigentlichen
DDC-Parametriersoftware BACnet-Objekte
erzeugen. Der Einsatz zusätzlich
benötigter Softwaretools die eine
Umsetzung der proprietären Datenformate
in BACnet-Format
 bewirken, werden generell abgelehnt.
 (-> Keine Gatewaylösung erwünscht).
 Auf der Managementebene dürfen nur
 native BACnet-Clients eingesetzt
 werden, die ausschliesslich auf
 Microsoft basierenden Betriebssystemen
 (Windows NT, Windows 2000, Windows XP,
 oder aktueller) eingesetzt werden
 können. Technische Lösungen, wo der
 BACnet-Client über ein OPC-Server die
 Daten an das Visualisierungssystem
 übergibt, sind ausnahmslos untersagt.
-Projektierungstool  "EDE-File"
 Zur Einbindung  der  BACnet-Geräte
 müssen auf Anfrage die Datenpunktlisten
 der BACnet-Geräte und-Systeme
 im EDE-Format, wie von der BACnet
 Interest Group Europe empfohlen, nach
 den Vorgaben der BACnet Richtlinie in
 elektronischer Form bereitgestellt und
 übergeben werden.
 Um den Dienstleistungsaufwand so
 gering wie möglich zu halten ist es
 unerläßlich daß dieses EDE-File
 automatisch sowie ohne Aufforderung
 in der DDC (-> BACnet-Server) erzeugt
 wird. Auch bei einer DDC-Programm-
 änderung muß unmittelbar diese Änderung
 im EDE-File automatisch und
 unaufgefordert nachgepflegt werden.
-Ordnungsgemäße Aufschaltung
 Der Auftragnehmer hat alle für eine
 ordnungsgemässe Durchführung der
 BACnet-Aufschaltung erforderlichen
 Leistungen durchzuführen und
 nachzuweisen.
 Dies beinhaltet:
 -die Einhaltung der BACnet-Richtlinie
 -die detaillierte Absprache mit den
  Beteiligten  zur BACnet-Aufschaltung
  nach Vorgabe des AG
 -die Überprüfung und Abgleich der PICS
 -die Übergabe bzw. Einholung der
  BACnet-Objekte im EDE-Format zur
  Projektierung
 -Funktionstest auf Basis der Infolisten vor Ort mit dem AG
 Bei Kommunikationsstörungen sind
 Protokollmitschnitte und daraus
 resultierende Ausdrucke mit Hilfe
 eines marktüblichen "BACnet Protocol
 Analyzers" zu erstellen und dem AG
 vorzulegen.

 Hinweis:
 ==========================================
 Dem Angebot sind folgende Unterlagen
 beizulegen: BACnet PICS der
 Automationsstation, sowie das BACnet
 Zertifikat und AMEV Testat der
 Automationsstationen,

 BACnet PICS der Raumcontroller,
 sowie das BACnet Zertifikat
 der Raumcontroller.

 BACnet Conformance Certifikat und
 BACnet Testing Laboratories der
 Visualisierung.

## 005 Gebäudeautomation nach DIN 18386
Datum: 11.09.2026

### Los 1 Gebäudeautomation

#### Hauptabschnitt 1.01 Feldgeräte

*Hinweis: Heizkreisverteiler*

**1.01.010 Aussentemperaturfühler Ni 1000**
Ni-Sensor  : 1000 Ohm
Meßbereich  : -35..90°C
Widerstandsverlauf  : DIN 43760
Schutzart  : IP 65
Menge: 1,000 St

**1.01.020 Stabtemperaturfühler Ni 1000; L=100 mm**
Messung von Flüssigkeiten und Gasen in
Lüftungsanlagen und Wasserkreisläufen.
Ni-Sensor  : 1000 Ohm
Meßbereich  : -50..160°C
VA-Tauchstab  : 6 x 100 mm
Widerstandsverlauf  : DIN 43760
Schutzart  : IP 65
Menge: 10,000 St

**1.01.040 Schutzrohr LW7; R1/2; L=100 mm; Messing**
zur Montage von Temperaturfühlern
in Rohrleitungen und Behältern.
Menge: 10,000 St

**1.01.- 2W-Fl.-Ventil; PN16; DN65; kvs 63; 20 mm**
2-Wege-Flansch-Ventil für Kalt-,
Warmwasser und Niederdruckdampf bis
115°C.
Stopfbüchse aus Edelstahl mit Abstreifring und doppeltem O-Ring aus EPDM.
Schließvorgang gegen den Druck. Das
Ventil ist bei herausgezogener Spindel
geschlossen. Die Ventilspindel wird mit
der Antriebsspindel fest verbunden
(formschlüssig). Silikonfrei.

kvs-Wert:  63,0 m3/h
Nennweite:  DN65
Anschluss:  Flansch nach
  EN1092-2
Druckstufe:  PN16
Hub:  20 mm
Körper:  EN-GJL-250 Grauguss
Kegel:  Edelstahl
  metallisch dichtend
Sitz:  Grauguss
Spindel:  Edelstahl
Stopfbüchse:  Edelstahl mit
  2 O-Ringen
Leckrate:  Klasse III
  DIN EN 60534-4
  (0,001 x kvs)
Stellverhältnis:  30:1
Ventilkennlinie:  gleichprozentig
Zul. Betriebstemp.:  -10..150°C
Zul. Glykolkonz.:  20 bis 55 %

Optional:
- Stopfbüchsenheizung
- Ersatzstopfbüchse
Menge: 1,000 St

**1.01.- Antrieb; stet,2/3-Pkt; 24V;8..49mm;2500N**
Ventilantrieb mit automatischer An-
passung an den Ventilhub und patentierter Antrieb-Ventil-Kopplung (Schnellverschluss) ohne Werkzeug. Handverstellung
mit Motorabschaltung.
LED-Anzeigen in rot und grün für Betrieb
Initialisierung, Ansteuerung, Endlagen
und Überlast.
Der elektrische Anschluss erfolgt über
Schraubklemmen bis 2,5 mm².
Mit geräuscharmem Getriebe und elektr.
kraftabhängiger Abschaltung.

Schubkraft:  2500 N
Hub:  8..49 mm
Speisespannung:  24 V AC/DC
Eingänge:  0..10 V DC
  4..20 mA
  2-Pkt/3-Pkt
Stellungsrückmeldung:  0..10 V DC
Laufzeiten wählbar:  2/4/6 s/mm
Stellungsregler Wirksinn: wählbar
Ventilkennlinie wählbar:  linear/
  gleichprozent/
  quadratisch
Leistungsaufnahme:  20 VA
  im Betrieb:  10 W
Leistungsaufnahme 230V*:  28 VA
  im Betrieb:  13 W
Zul. Umgebungstemperatur: -10..55°C
Zul. Umgebungsfeuchte:  < 95% r.F.
Schutzart:  IP 66

Optional:
- Kabelverschraubung M16 x 1,5
- Kabelverschraubung M20 x 1,5
- Steckbares Modul 230 V AC mit
  Ansteuerung 0..10 V, 4..20 mA, 2-Pkt.
  oder 3-Pkt.
- Steckbares Modul für Zwangssteuerung
  (AUF/STOPP/ZU/Auto)
- Split-Range-Einheit zum Einstellen von
  Sequenzen
- Potentiometer 1000/2000 Ohm
- Hilfsumschaltkontakte (doppelt)
- Zwischenstück für Medien bis 240°C
- Adapter für zahlreiche Fremdventile
Menge: 1,000 St

*Hinweis: HK01 - Warmwasserbereitung*

**1.01.- 2W-Fl.-Ventil; PN10/16; DN32; kvs 16**
2-Wege-Flansch-Ventil für Kalt- und
Warmwasser.
Stopfbüchse aus Messing mit Abstreifring und doppeltem O-Ring aus EPDM.
Gegen und mit dem Druck schliessend verwendbar. Das Ventil ist mit herrausgezogener Spindel geschlossen. Die
Ventilspindel wird mit der Antriebsspindel fest verbunden (formschlüssig).
Silikonfrei.

kvs-Wert:  16,0 m3/h
Nennweite:  DN32
Anschluss:  Flansch nach
  EN1092-2
Druckstufe:  PN10/16
Hub:  8 mm
Körper:  EN-GJL-250 Grauguss
Kegel:  Messing mit
  Dichtring
Sitz:  Grauguss
Spindel:  Edelstahl
Stopfbüchse:  Messing mit
  2 O-Ringen
Leckrate:  <=0,05% des
  kvs-Wertes
Stellverhältnis:  50:1
Ventilkennlinie:  gleichprozentig
Zul. Betriebstemp.:  -10..150°C
Zul. Glykolkonz.:  20 bis 55 %

Optional:
- Umbau in 3-Wege-Ventil
- Stopfbüchsenheizung
- Handverstellung
Menge: 1,000 St

**1.01.- Antrieb; stetig,2/3-Pkt;8mm;96/32s;1000N**
Ventilantrieb mit automatischer An-
passung an den Ventilhub und patentierter Antrieb-Ventil-Kopplung (Schnellverschluss) ohne Werkzeug. Handverstellung
mit Motorabschaltung.
LED-Anzeigen in rot, grün und orange für
Betrieb, Initialisierung, Ansteuerung,
Endlagen und Überlast.
Integrierte Zwangssteuerung mit wählbaren Wirksinn über Dipschalter.
Der elektrische Anschluss erfolgt über
steckbare Schraubklemmen bis 2,5 mm².
Mit geräuscharmem Getriebe und elektr.
kraftabhängiger Abschaltung.

Schubkraft:  1000 N
Hub:  8 mm
Speisespannung:  24 V AC/DC
Eingänge:  0..10 V DC
  4..20 mA
  2-Pkt/3-Pkt
Stellungsrückmeldung:  0..10 V DC
Laufzeiten wählbar:  12/4 s/mm
Stellungsregler Wirksinn: wählbar
Ventilkennlinie wählbar:  linear/
  gleichprozent
Leistungsaufnahme:  4 VA
  im Betrieb:  1,6 W
  im Stillstand:  0,4 W
Zul. Umgebungstemperatur: -10..55°C
Zul. Umgebungsfeuchte:  < 85% r.F.
Schutzart:  IP 54

Optional:
- Kabelverschraubung M20 x 1,5
- Steckbares Modul 230 V AC mit
  Ansteuerung 0..10 V oder 4..20 mA
- Kabelmodule in verschiedenen Längen
- Split-Range-Einheit zum Einstellen von
  Sequenzen
- Signalwandler 0..10 V in 4..20 mA
- Zwischenstück für Medien bis 150°C
- Adapter für zahlreiche Fremdventile
Menge: 1,000 St

**1.01.- 3W-Fl.-Ventil; PN10/16; DN40; kvs 22**
3-Wege-Flansch-Ventil für Kalt- und
Warmwasser.
Stopfbüchse aus Messing mit Abstreifring und doppeltem O-Ring aus EPDM.
Verwendung als Misch- oder Verteilventil. Das Ventil ist bei herausgezogener Spindel geschlossen. Die
Ventilspindel wird mit der Antriebsspindel fest verbunden (formschlüssig).
Silikonfrei.

kvs-Wert:  22,0 m3/h
Nennweite:  DN40
Anschluss:  Flansch nach
  EN1092-2
Druckstufe:  PN10/16
Hub:  8 mm
Körper:  EN-GJL-250 Grauguss
Kegel:  Messing mit
  Dichtring
Sitz:  Grauguss
Spindel:  Edelstahl
Stopfbüchse:  Messing mit
  2 O-Ringen
Leckrate
  Regelast:  <=0,05% des
  kvs-Wertes
  Beimischast:  <=1% des kvs-Wertes
Stellverhältnis:  50:1
Ventilkennlinie
  Regelast:  gleichprozentig
  Beimischast:  linear
Zul. Betriebstemp.:  -10..150°C
Zul. Glykolkonz.:  20 bis 55 %

Optional:
- Umbau in 2-Wege-Ventil (Blindflansch Bauseits)
- Stopfbüchsenheizung
- Handverstellung
Menge: 1,000 St

**1.01.- Antrieb; stetig,2/3-Pkt;8mm;96/32s;1000N**
Ventilantrieb mit automatischer An-
passung an den Ventilhub und patentierter Antrieb-Ventil-Kopplung (Schnellverschluss) ohne Werkzeug. Handverstellung
mit Motorabschaltung.
LED-Anzeigen in rot, grün und orange für
Betrieb, Initialisierung, Ansteuerung,
Endlagen und Überlast.
Integrierte Zwangssteuerung mit wählbaren Wirksinn über Dipschalter.
Der elektrische Anschluss erfolgt über
steckbare Schraubklemmen bis 2,5 mm².
Mit geräuscharmem Getriebe und elektr.
kraftabhängiger Abschaltung.

Schubkraft:  1000 N
Hub:  8 mm
Speisespannung:  24 V AC/DC
Eingänge:  0..10 V DC
  4..20 mA
  2-Pkt/3-Pkt
Stellungsrückmeldung:  0..10 V DC
Laufzeiten wählbar:  12/4 s/mm
Stellungsregler Wirksinn: wählbar
Ventilkennlinie wählbar:  linear/
  gleichprozent
Leistungsaufnahme:  4 VA
  im Betrieb:  1,6 W
  im Stillstand:  0,4 W
Zul. Umgebungstemperatur: -10..55°C
Zul. Umgebungsfeuchte:  < 85% r.F.
Schutzart:  IP 54

Optional:
- Kabelverschraubung M20 x 1,5
- Steckbares Modul 230 V AC mit
  Ansteuerung 0..10 V oder 4..20 mA
- Kabelmodule in verschiedenen Längen
- Split-Range-Einheit zum Einstellen von
  Sequenzen
- Signalwandler 0..10 V in 4..20 mA
- Zwischenstück für Medien bis 150°C
- Adapter für zahlreiche Fremdventile
Menge: 1,000 St

**1.01.- Stabtemperaturfühler Ni 1000; L=200 mm**
Messung von Flüssigkeiten und Gasen in
Lüftungsanlagen und Wasserkreisläufen.
Ni-Sensor  : 1000 Ohm
Meßbereich  : -50..160°C
VA-Tauchstab  : 6 x 200 mm
Widerstandsverlauf  : DIN 43760
Schutzart  : IP 65
Menge: 6,000 St

**1.01.- Schutzrohr LW7; G1/2; L=200 mm; VA**
zur Montage von Temperaturfühlern
in Rohrleitungen und Behältern.
Aus nicht-rostendem Stahl.
Menge: 6,000 St

*Hinweis: HK02 - HK Bühne + Schützen*

**1.01.- 2W-Fl.-Ventil; PN10/16; DN20; kvs 6,3**
2-Wege-Flansch-Ventil für Kalt- und
Warmwasser.
Stopfbüchse aus Messing mit Abstreifring und doppeltem O-Ring aus EPDM.
Gegen und mit dem Druck schliessend verwendbar. Das Ventil ist mit herrausgezogener Spindel geschlossen. Die
Ventilspindel wird mit der Antriebsspindel fest verbunden (formschlüssig).
Silikonfrei.

kvs-Wert:  6,3 m3/h
Nennweite:  DN20
Anschluss:  Flansch nach
  EN1092-2
Druckstufe:  PN10/16
Hub:  8 mm
Körper:  EN-GJL-250 Grauguss
Kegel:  Messing mit
  Dichtring
Sitz:  Grauguss
Spindel:  Edelstahl
Stopfbüchse:  Messing mit
  2 O-Ringen
Leckrate:  <=0,05% des
  kvs-Wertes
Stellverhältnis:  50:1
Ventilkennlinie:  gleichprozentig
Zul. Betriebstemp.:  -10..150°C
Zul. Glykolkonz.:  20 bis 55 %

Optional:
- Umbau in 3-Wege-Ventil
- Stopfbüchsenheizung
- Handverstellung
Menge: 1,000 St

**1.01.- Antrieb; stetig,2/3-Pkt;8mm;96/32s;1000N**
Ventilantrieb mit automatischer An-
passung an den Ventilhub und patentierter Antrieb-Ventil-Kopplung (Schnellverschluss) ohne Werkzeug. Handverstellung
mit Motorabschaltung.
LED-Anzeigen in rot, grün und orange für
Betrieb, Initialisierung, Ansteuerung,
Endlagen und Überlast.
Integrierte Zwangssteuerung mit wählbaren Wirksinn über Dipschalter.
Der elektrische Anschluss erfolgt über
steckbare Schraubklemmen bis 2,5 mm².
Mit geräuscharmem Getriebe und elektr.
kraftabhängiger Abschaltung.

Schubkraft:  1000 N
Hub:  8 mm
Speisespannung:  24 V AC/DC
Eingänge:  0..10 V DC
  4..20 mA
  2-Pkt/3-Pkt
Stellungsrückmeldung:  0..10 V DC
Laufzeiten wählbar:  12/4 s/mm
Stellungsregler Wirksinn: wählbar
Ventilkennlinie wählbar:  linear/
  gleichprozent
Leistungsaufnahme:  4 VA
  im Betrieb:  1,6 W
  im Stillstand:  0,4 W
Zul. Umgebungstemperatur: -10..55°C
Zul. Umgebungsfeuchte:  < 85% r.F.
Schutzart:  IP 54

Optional:
- Kabelverschraubung M20 x 1,5
- Steckbares Modul 230 V AC mit
  Ansteuerung 0..10 V oder 4..20 mA
- Kabelmodule in verschiedenen Längen
- Split-Range-Einheit zum Einstellen von
  Sequenzen
- Signalwandler 0..10 V in 4..20 mA
- Zwischenstück für Medien bis 150°C
- Adapter für zahlreiche Fremdventile
Menge: 1,000 St

*Hinweis: HK03 - FBH Nebenräume*

**1.01.- Universalthermostat,TW,15..95°C, L=0,7m**
Zum Regeln und Überwachen der Temperatur
von Flüssigkeiten in Bädern, Behältern,
Rohrleitungen und Kanälen.
Durch modularen Aufbau als Anlege-,
Stab-, Doppelthermostat oder als
Thermostat mit Fernfühler einsetzbar.

Einstellbereich  : 15..95°C
Schaltdifferenz  : ca. 5,6 K
Tmax am Fühler  : 200°C
Kapillarrohrlänge  : 700 mm
1 Umschalter  : 10(2,5) A, 250 VAC
Aktive Länge  : 65 mm
Schutzart  : IP 54

Mit Messing-Schutzrohr, LW 7, 100 mm.

Optional:
- Schutzrohre in rostfreiem Stahl
- Befestigungsbügel für Kanal- oder
  Wandmontage
- Spannband für Rohrmontage
- Zugentlastung
- Montageplatte für Doppelthermostate
Menge: 1,000 St

**1.01.- Montagebügel Kanal/Wand zu TUC**
für Thermostate.
Menge: 1,000 St

**1.01.- 2W-Fl.-Ventil; PN10/16; DN25; kvs 10**
2-Wege-Flansch-Ventil für Kalt- und
Warmwasser.
Stopfbüchse aus Messing mit Abstreifring und doppeltem O-Ring aus EPDM.
Gegen und mit dem Druck schliessend verwendbar. Das Ventil ist mit herrausgezogener Spindel geschlossen. Die
Ventilspindel wird mit der Antriebsspindel fest verbunden (formschlüssig).
Silikonfrei.

kvs-Wert:  10,0 m3/h
Nennweite:  DN25
Anschluss:  Flansch nach
  EN1092-2
Druckstufe:  PN10/16
Hub:  8 mm
Körper:  EN-GJL-250 Grauguss
Kegel:  Messing mit
  Dichtring
Sitz:  Grauguss
Spindel:  Edelstahl
Stopfbüchse:  Messing mit
  2 O-Ringen
Leckrate:  <=0,05% des
  kvs-Wertes
Stellverhältnis:  50:1
Ventilkennlinie:  gleichprozentig
Zul. Betriebstemp.:  -10..150°C
Zul. Glykolkonz.:  20 bis 55 %

Optional:
- Umbau in 3-Wege-Ventil
- Stopfbüchsenheizung
- Handverstellung
Menge: 1,000 St

**1.01.- Antrieb; stetig,2/3-Pkt;8mm;96/32s;1000N**
Ventilantrieb mit automatischer An-
passung an den Ventilhub und patentierter Antrieb-Ventil-Kopplung (Schnellverschluss) ohne Werkzeug. Handverstellung
mit Motorabschaltung.
LED-Anzeigen in rot, grün und orange für
Betrieb, Initialisierung, Ansteuerung,
Endlagen und Überlast.
Integrierte Zwangssteuerung mit wählbaren Wirksinn über Dipschalter.
Der elektrische Anschluss erfolgt über
steckbare Schraubklemmen bis 2,5 mm².
Mit geräuscharmem Getriebe und elektr.
kraftabhängiger Abschaltung.

Schubkraft:  1000 N
Hub:  8 mm
Speisespannung:  24 V AC/DC
Eingänge:  0..10 V DC
  4..20 mA
  2-Pkt/3-Pkt
Stellungsrückmeldung:  0..10 V DC
Laufzeiten wählbar:  12/4 s/mm
Stellungsregler Wirksinn: wählbar
Ventilkennlinie wählbar:  linear/
  gleichprozent
Leistungsaufnahme:  4 VA
  im Betrieb:  1,6 W
  im Stillstand:  0,4 W
Zul. Umgebungstemperatur: -10..55°C
Zul. Umgebungsfeuchte:  < 85% r.F.
Schutzart:  IP 54

Optional:
- Kabelverschraubung M20 x 1,5
- Steckbares Modul 230 V AC mit
  Ansteuerung 0..10 V oder 4..20 mA
- Kabelmodule in verschiedenen Längen
- Split-Range-Einheit zum Einstellen von
  Sequenzen
- Signalwandler 0..10 V in 4..20 mA
- Zwischenstück für Medien bis 150°C
- Adapter für zahlreiche Fremdventile
Menge: 1,000 St

*Hinweis: HK04 - FBH Halle*

**1.01.- Universalthermostat,TW,15..95°C, L=0,7m**
Zum Regeln und Überwachen der Temperatur
von Flüssigkeiten in Bädern, Behältern,
Rohrleitungen und Kanälen.
Durch modularen Aufbau als Anlege-,
Stab-, Doppelthermostat oder als
Thermostat mit Fernfühler einsetzbar.

Einstellbereich  : 15..95°C
Schaltdifferenz  : ca. 5,6 K
Tmax am Fühler  : 200°C
Kapillarrohrlänge  : 700 mm
1 Umschalter  : 10(2,5) A, 250 VAC
Aktive Länge  : 65 mm
Schutzart  : IP 54

Mit Messing-Schutzrohr, LW 7, 100 mm.

Optional:
- Schutzrohre in rostfreiem Stahl
- Befestigungsbügel für Kanal- oder
  Wandmontage
- Spannband für Rohrmontage
- Zugentlastung
- Montageplatte für Doppelthermostate
Menge: 1,000 St

**1.01.- Montagebügel Kanal/Wand zu TUC**
für Thermostate.
Menge: 1,000 St

**1.01.- 2W-Fl.-Ventil; PN10/16; DN20; kvs 6,3**
2-Wege-Flansch-Ventil für Kalt- und
Warmwasser.
Stopfbüchse aus Messing mit Abstreifring und doppeltem O-Ring aus EPDM.
Gegen und mit dem Druck schliessend verwendbar. Das Ventil ist mit herrausgezogener Spindel geschlossen. Die
Ventilspindel wird mit der Antriebsspindel fest verbunden (formschlüssig).
Silikonfrei.

kvs-Wert:  6,3 m3/h
Nennweite:  DN20
Anschluss:  Flansch nach
  EN1092-2
Druckstufe:  PN10/16
Hub:  8 mm
Körper:  EN-GJL-250 Grauguss
Kegel:  Messing mit
  Dichtring
Sitz:  Grauguss
Spindel:  Edelstahl
Stopfbüchse:  Messing mit
  2 O-Ringen
Leckrate:  <=0,05% des
  kvs-Wertes
Stellverhältnis:  50:1
Ventilkennlinie:  gleichprozentig
Zul. Betriebstemp.:  -10..150°C
Zul. Glykolkonz.:  20 bis 55 %

Optional:
- Umbau in 3-Wege-Ventil
- Stopfbüchsenheizung
- Handverstellung
Menge: 1,000 St

**1.01.- Antrieb; stetig,2/3-Pkt;8mm;96/32s;1000N**
Ventilantrieb mit automatischer An-
passung an den Ventilhub und patentierter Antrieb-Ventil-Kopplung (Schnellverschluss) ohne Werkzeug. Handverstellung
mit Motorabschaltung.
LED-Anzeigen in rot, grün und orange für
Betrieb, Initialisierung, Ansteuerung,
Endlagen und Überlast.
Integrierte Zwangssteuerung mit wählbaren Wirksinn über Dipschalter.
Der elektrische Anschluss erfolgt über
steckbare Schraubklemmen bis 2,5 mm².
Mit geräuscharmem Getriebe und elektr.
kraftabhängiger Abschaltung.

Schubkraft:  1000 N
Hub:  8 mm
Speisespannung:  24 V AC/DC
Eingänge:  0..10 V DC
  4..20 mA
  2-Pkt/3-Pkt
Stellungsrückmeldung:  0..10 V DC
Laufzeiten wählbar:  12/4 s/mm
Stellungsregler Wirksinn: wählbar
Ventilkennlinie wählbar:  linear/
  gleichprozent
Leistungsaufnahme:  4 VA
  im Betrieb:  1,6 W
  im Stillstand:  0,4 W
Zul. Umgebungstemperatur: -10..55°C
Zul. Umgebungsfeuchte:  < 85% r.F.
Schutzart:  IP 54

Optional:
- Kabelverschraubung M20 x 1,5
- Steckbares Modul 230 V AC mit
  Ansteuerung 0..10 V oder 4..20 mA
- Kabelmodule in verschiedenen Längen
- Split-Range-Einheit zum Einstellen von
  Sequenzen
- Signalwandler 0..10 V in 4..20 mA
- Zwischenstück für Medien bis 150°C
- Adapter für zahlreiche Fremdventile
Menge: 1,000 St

#### Hauptabschnitt 1.02 Schaltschrank

**1.02.010 Standschrank 2000/1200/400**
Standschrank 2000/1200/400

Höhe: 2000 mm
Breite: 1200 mm
Tiefe: 400 mm
inklusive Sockel (Höhe 200mm) und
Seitenwand zum Abschluß einer kompletten
Schrankeinheit passend zum angebotenem
Systemschrank.

Die Anforderungen aus den
"Vorbemerkungen Schaltschrank" sind
zuberücksichtigen und abgegolten.
Menge: 1,000 St

**1.02.020 Standschrank Sockel**
Standschrank Sockel

Abmessungen passend zum angebotenen
Schranksystem:

Abmessungen angebotener Sockel:
Höhe:  .. mm
Breite: .. mm
Tiefe:  .. mm

Die Anforderungen aus den
"Vorbemerkungen Schaltschrank" sind
zuberücksichtigen und abgegolten.
Menge: 1,000 St

**1.02.030 Schaltschrank Seitenwand Paar**
Schaltschrank Seitenwand Paar
passend zum ausgeschriebenen

Systemschrank, aus min. 1,5 mm
Stahlblech, zum Abschluß einer
kompletten Schrankeinheit. mit Schrauben
wird eine Seitenwand dicht verschraubt,
Farbe passend zum gewählten
Schaltschranksystem

Die Anforderungen aus den
"Vorbemerkungen Schaltschrank" sind
zuberücksichtigen und abgegolten.
Menge: 1,000 St

**1.02.040 Aufbau - Sichtfenster 600 / 600 / 60**
Aufbau - Sichtfenster 600 / 600 / 60
Aufsatz-Sichtfenster für Türaufbau,
Abmessungen: 600 x 600 x 60 mm
Zur Abdeckung von Fronteinbaugeräten,
mit Profilgummidichtungen,
abschließbar, austauschbaren
Halbprofilzylinder.

Die Anforderungen aus den
"Vorbemerkungen Schaltschrank" sind
zuberücksichtigen und abgegolten
Menge: 1,000 St

**1.02.050 Einspeisung 400V bis 100A mit Hauptsch.**
Einspeisung 400V bis 100A mit Hauptsch.

Haupteinspeisung mit 4-poligem Haupt-
Schalter und Hauptsicherungen 3-polig,
Nennspannung 1000 V,
Mindestschaltvermögen bei cos = 0,7 - 10
x In, zum betriebsmäßigen Schalten unter
Last einschließlich Berührungsschutz,
Sicherungseinsätzen mit träg-flinker
Charakteristik und sonstigem Zubehör.
Lastschalter 3-pol. für v.g. Strom 1
Sicherungselement 3-pol. oder 3
Sicherungselemente 1-pol. für v.g. Strom
3 LED Phasenkontrollleuchten mit
Vorsicherung Inkl. Klemmen für
Kabelanschluss entsprechend der
Schaltleistung dimensioniert einschl.
allem Zubehör. Sammelschienensystem über
die gesamte Schaltschrankbreite sowie
senkrecht über dem Hauptschalter
betriebsfertig montiert und
angeschlossen. Inkl. notwendigem
Berührungsschutz und/oder Isolierung der
Sammelschiene.

Die Anforderungen aus den
"Vorbemerkungen Schaltschrank" sind
zuberücksichtigen und abgegolten.
Menge: 1,000 St

**1.02.060 Fehlerstromüberwachung Steckd./Beleucht.**
Fehlerstromüberwachung Steckd./Beleucht.
230V, 20A (FI bzw. RCD)
2-polig Betriebsspannung 230V 50Hz, 10kA
Nennstrom: 20A,
Schutzart IP2x,
Bemessungsfehlerstrom: 30mA,
Typ HI,
Ausführung mit Hilfskontakt

Die Anforderungen aus den
"Vorbemerkungen Schaltschrank" sind
zuberücksichtigen und abgegolten.
Menge: 2,000 St

**1.02.070 Schaltschrankbeleuchtung mit Steckdose**
Schaltschrankbeleuchtung mit Steckdose

Schaltschrankinnenbeleuchtung
mit LED-Leuchtmittel für
störempfindliche Umgebung, Lichtfarbe
neutralweiß, Verstellung der
Lichtverteilung und mit Schuko-
Steckdose. Leuchtenkorpus aus Aluminium
mit Leuchtenabdeckung aus halogenfreiem
Polycarabonat, Schutzart IP 20.
Anschlussmöglichkeit für
Durchgangsverdrahtung 3-polig und
Türpositionsschalter, Türendschalter zum
Ein- und Ausschalten, inkl. notwendigem
Zubehör

Mit spearater Absicherung über
Leitungsschutzschalter 1pol. 16A mit HK
zum betriebsfertigen Schalten von

Stromkreisen, Charakteristik nach
Erfordernis. Mit thermischen,
verzögerten Überstromauslöser und
Kurzschlußschnellauslöser für
Hutschienenmontage. mitHilfskontakt und
Reihenklemmen

Die Anforderungen aus den
"Vorbemerkungen Schaltschrank" sind
zuberücksichtigen und abgegolten..
Menge: 1,000 St

**1.02.080 Schutzkontaktsteckdose 230 V AC**
Schutzkontaktsteckdose 230 V AC
mit separater Absicherung über
Sicherungsschaltautomaten bis 10 A
auf Hutschiene
Menge: 1,000 St

**1.02.090 Lüfter, Filter, Thermostat**
Lüfter, Filter, Thermostat
Axial-Lüfter mit Spaltpol-Außenläufer-
bzw. Kondensatormotor,
Berührungsschutzgitter entsprechend VDE
0730. Filtermatte mit geringem
Luftwiderstand. Austrittsfilter
bestehend aus Einbaurahmen. Filtermatte
und Lüftungsklemmen komplett mit einem
Thermostaten, Schaltbereich
+ 15/+ 45 Grad C.
Auslegung der Luftleistung nach zu
ermittelnder Wärmelasten.

Mit separater Absicherung über
Leitungsschutzschalter 1pol. 16A mit HK
zum betriebsfertigen Schalten von
Stromkreisen, Charakteristik nach
Erfordernis. Mit thermischen,
verzögerten Überstromauslöser und
Kurzschlußschnellauslöser für
Hutschienenmontage. mitHilfskontakt und
Reihenklemmen

Die Anforderungen aus den
"Vorbemerkungen Schaltschrank" sind
zuberücksichtigen und abgegolten.
Menge: 1,000 St

**1.02.100 Automatische Wiedereinschaltung**
Automatische Wiedereinschaltung
bestehend aus:
1 Wischrelais
1 Quitiertaster
sowie erforderlichem Zeitrelais
und Hilfsrelais bzw. Hilfsschützen.

Die Anforderungen aus den
"Vorbemerkungen Schaltschrank" sind
zuberücksichtigen und abgegolten.
Menge: 1,000 St

**1.02.110 El. Schutzschalter für 24VDC Stromkreise**
El. Schutzschalter für 24VDC Stromkreise
mit aktiver Trombegrenzung,
Status-LED, Hilfskontakt für Überwachung

Die Anforderungen aus den
"Vorbemerkungen Schaltschrank" sind
zuberücksichtigen und abgegolten.
Menge: 1,000 St

**1.02.120 Steuerspannungstrafo 230V / 24VAC 250VA**
Steuerspannungstrafo 230V / 24V AC 250VA
als Schutztrenntrafo
Speisespannung 230V, AC
Ausgangspannung 24V, AC
Leistung: bis 250 VA,
kurzschlußfeste Wicklung nach VDE 0551

für Schalttafeleinbau, mit Absicherung
prim. und sek. als
Leitungsschutzschalter mit Hilfskontakt

Die Anforderungen aus den
"Vorbemerkungen Schaltschrank" sind
zuberücksichtigen und abgegolten.
Menge: 1,000 St

**1.02.130 Überspannungsschutz Einspeisung bis 250A**
Überspannungsschutzeinrichtungen (SPD)
als Schutz für Netzeinspeisungen 400V /
250A Kombiableiter Typ 1/2 oder Ableiter
Typ 2 passend zu
Blitzschutzzonenkonzept, mit
erforderlichen
Überspannungschutzelementen,
Verdrahtungsbrücken, potientialfreier
Hilfskontakt.

System passend zu den Vorgaben
(koordinierter Blitzschutz) inkl.
Nachweise zur enrgetischen Koordination
Die Schutzstufen müssen mit den vor- und
nachfolgenden
Überspannungschutzeinrichtungen mit
Fachplaner abgestimmt werden.

Die Anforderungen aus den
"Vorbemerkungen Schaltschrank" sind
zuberücksichtigen und abgegolten.
Menge: 1,000 St

**1.02.140 Ü-Spg. Aussenfühler bis 4 Adern**
Ü-Spg. Aussenfühler bis 4 Adern

Überspannungsschutzeinrichtungen (SPD)
als Schutz für Außenfühler,
Kombiableiter Typ 1/2 oder Ableiter Typ
2 passend zu Blitzschutzzonenkonzept,
mit erforderlichen
Überspannungschutzelementen,
Verdrahtungsbrücken, potientialfreier
Hilfskontakt. Komplett funktionsfertig
verdrahtet.

System passend zu den Vorgaben

(koordinierter Blitzschutz) inkl.
Nachweise zur enrgetischen
Koordination Die Schutzstufen müssen mit
den vor- und nachfolgenden
Überspannungschutzeinrichtungen mit
Fachplaner abgestimmt werden.

Die Anforderungen aus den
"Vorbemerkungen Schaltschrank" sind
zuberücksichtigen und abgegolten
Menge: 1,000 St

**1.02.150 Spannungsüberwachungsrelais**
Spannungsüberwachungsrelais
für Drehstrom Unterspannung,
elektronisches Meßrelais zur Überwachung
des arithmetischen Spannungsmittelwertes
zwischen den einzelnen Phasen und dem
Nullleiter, getrennte, stufenlose
Einstellung des Ansprech- und
Rückfallwertes an Relativskalen, mit
Leuchtdiode, Nennspannung 400 V AC, mit
2 Wechsler für Netze mit Nullleiter

Die Anforderungen aus den
"Vorbemerkungen Schaltschrank" sind
zuberücksichtigen und abgegolten.
Menge: 1,000 St

**1.02.160 Motorbaugruppe 1st. bis 4 kW 230V**
Motorbaugruppe 1st. bis 4 kW 230V

Direkteinschaltung bestehend aus:
- Sicherungselemente
- Leistungsschütze
- Motorschutzrelais mit Hilfskontakt
  und Überwachung Thermokontakt bzw.
Kaltleiter
- erforderliche Koppelrelais
- Reihenklemmen

Die Anforderungen aus den
"Vorbemerkungen Schaltschrank" sind
zuberücksichtigen und abgegolten.
Menge: 3,000 St

**1.02.170 Motorbaugr. EC-Motor bis 4 kW 230V**
Motorbaugr. EC-Motor bis 4 kW 230V

bestehend aus:
 - Motorschutzschalter
 - erforderliche Koppelrelais
 - Reihenklemmen
Menge: 2,000 St

**1.02.180 BSK Überwachung und Zwangssteuerung**
BSK Überwachung und Zwangssteuerung
Komplette Steuerbaugruppe einschließlich
Rückmeldung für Automationsstation,
Zwangssteuerung durch Handschalter,
Eingangssignale durch BSK-Endschalter,
seperate Anzeige beider Endlagen
bestehend aus :
- Hilfsschütz, Hilfsrelais
- erforderliche Koppel- und Zeitrelais
- Einbinden in Sammelstörmeldung,
- Anbinden an Quittiertaster
- Einbinden in Lampenprüffunktion
- Steuerschalter 2-polig, 2 Stellungen
- Reihenklemmen

Die Anforderungen aus den
"Vorbemerkungen Schaltschrank" sind
zuberücksichtigen und abgegolten.
Menge: 24,000 St

**1.02.190 Brandmeldeanlage Sicherheitsschaltung**
Brandmeldeanlage Sicherheitsschaltung

mit Überwachung des Status der BMA für
eine Anlage bzw. einen
Anlagenteil. Komplette Steuerbaugruppe
einschließlich Rückmeldung für
Automationsstation bestehend aus:
- Hilfsschütz, Hilfsrelais
- erforderliche Koppel- und Zeitrelais
- Einbinden in Sammelstörmeldung,
- Anbinden an Quittiertaster
- Einbinden in Lampenprüffunktion
- Reihenklemmen

Die Anforderungen aus den
"Vorbemerkungen Schaltschrank" sind
zuberücksichtigen und abgegolten.
Menge: 1,000 St

**1.02.200 Klappensteuerung AUF/ZU m.RM**
Klappensteuerung AUF/ZU m. RM
Komplette Steuerbaugruppe einschließlich
Rückmeldung für Automationsstation
bestehend aus:
- Spannungsversorgung
- Hilfsschütz, Hilfsrelais
- Meldeleuchten
- erforderliche Koppelrelais
- Einbinden in Lampenprüffunktion
- Reihenklemmen

Die Anforderungen aus den
"Vorbemerkungen Schaltschrank" sind
zuberücksichtigen und abgegolten.
Menge: 1,000 St

**1.02.210 Ventilsteuerung stetig**
Ventilsteuerung stetig
Komplette Steuerbaugruppe einschließlich
Rückmeldung für Automationsstation
bestehend aus:
- Spannungsversorgung
- Reihenklemmen

Die Anforderungen aus den
"Vorbemerkungen Schaltschrank" sind
zuberücksichtigen und abgegolten.
Menge: 6,000 St

**1.02.220 Reparatur-Notschalter 20A-3P-HK**
Reparatur-Notschalter 20A-3P-HK
nach DIN 0660, Isogekapselter Hauptschalter
mit "Not-Aus" Funktion für einen einzelnen
elektrischen Verbraucher.
Zur Ap-Montage, abschließbar.
Schaltleistung: AC-3 AC-23 A
Schutzart:  IP 65
Spannung:  400 V
Strom:  20 A
Schaltleistung: 5,5 KW
Hauptkontakte:  3
Hilfskontakte:  1 Schließer
1 Öffner
Liefern und montieren.
Menge: 2,000 St.

**1.02.230 Sicherheitstemperaturschaltung**
Sicherheitstemperaturschaltung
Komplette Steuerbaugruppe einschließlich
Rückmeldung für Automationsstation
bestehend aus:
- Hilfsschütz, Hilfsrelais
- erforderliche Koppel- und Zeitrelais
- Einbinden in Sammelstörmeldung,
- Anbinden an Quittiertaster
- Einbinden in Lampenprüffunktion
- Reihenklemmen

Die Anforderungen aus den
"Vorbemerkungen Schaltschrank" sind
zuberücksichtigen und abgegolten.
Menge: 2,000 St

**1.02.240 Sammelstörmeldung / Zentralentsperrung**
Sammelstörmeldung / Zentralentsperrung
Sammelstörmeldung mit Blinklichtanzeige
und Lampenprüfung sowie
Sammelquittierung und Neuwertmeldung in
Zusammenspiel mit der
Automationseinrichtung.

Neuwertmeldung und automatische

Wiedereinschaltung nach Netzausfall
sowie Aufschaltung zur
Automatisierungsstation, potentialfreie
Weitermeldung der Sammelstörmeldung
sowie externe Entriegelung der
Störmeldung durch örtlichen
Quittiertaster oder parallel über
AS/GLT. Quittiertaster wirkt zeitgleich
auf Sicherheitsketten im Schaltschrank
und auf Automationseinrichtung.

Ausgang zur Ansteuerung einer externen
Hupe oder Leuchte.

Baugruppe bestehend aus:
- Zeitrelais
- Hilfsschütze
- Wischrelais
- Quittiertaster
- LED-Meldeleuchte
- Lampenprüfbaugruppe
- Reihenklemmen

Die Anforderungen aus den
"Vorbemerkungen Schaltschrank" sind
zuberücksichtigen und abgegolten.
Menge: 1,000 St

**1.02.250 Sicherungsabgang 1pol. 16A Automat HK**
Sicherungsabgang 1pol. 16A Automat HK
Leitungsschutzschalter zum

betriebsfertigen Schalten von
Stromkreisen, Charakteristik nach
Erfordernis. Mit thermischen,
verzögerten Überstromauslöser und
Kurzschlußschnellauslöser für
Tragschienenmontage. Ausführung mit
Hilfskontakt. Auf Reihenklemmen
verdrahtet.

Die Anforderungen aus den
"Vorbemerkungen Schaltschrank" sind
zuberücksichtigen und abgegolten.
Menge: 2,000 St

**1.02.260 Einbau und Verdrahtung modulare AS**
Einbau der modularen Automationsstation
(AS) und der dazugehörenden I/O- und
Bus-Module auf Hutschiene oder
Schwenkrahmen bestehend aus:
- Spannungsversorgung AS und I/O-Module
- Anschluss der Datenleitungen
(Netzwerk)
- Anschluss der der I/O-Module
- Verdrahten aller Busschnittstellen
- Klemmen

Die Anforderungen aus den
"Vorbemerkungen Schaltschrank" sind
zuberücksichtigen und abgegolten.
Menge: 1,000 St

**1.02.270 Einbau LVB auf AS**
Einbau LVB auf AS

Einbau lokale Vorrangbedienung (passend
zur Automationsstation (AS)) direkt auf
die I/O-Module der AS.

Die Anforderungen aus den
"Vorbemerkungen Schaltschrank" sind
zuberücksichtigen und abgegolten.
Menge: 1,000 St

**1.02.280 Türeinbau und Verdrahtung Beistellgeräte**
Türeinbau und Verdrahtung Beistellgeräte
Einbau und Verdrahtung beigestellter
Geräte in die Schaltschranktür bestehend
aus:
- Spannngsversorgung Gerät
- Datenleitung zu Gerät (z.B. Netzwerk)
- sonstige für den Betrieb notwendige
Anschlüsse
- Reihenklemmen

Die Anforderungen aus den
"Vorbemerkungen Schaltschrank" sind
zuberücksichtigen und abgegolten.
Menge: 1,000 St

**1.02.290 Einbau und Verdrahtung Beistellgeräte**
Einbau und Verdrahtung Beistellgeräte
auf Hutschiene oder Schwenkrahmen
bestehend aus:
- Spannngsversorgung Gerät
- Datenleitung zu Gerät (z.B. Netzwerk)
- sonstige für den Betrieb notwendige
Anschlüsse
- Reihenklemmen

Die Anforderungen aus den
"Vorbemerkungen Schaltschrank" sind
zuberücksichtigen und abgegolten.
Menge: 1,000 St

**1.02.300 Koordination Gewerk MSR > Schaltanlagen**
Koordination zw. Gewerk GA u.
Schaltanlage
Gebäudeautomation Koordinationsaufwand
für Abstimmungen zwischen dem Gewerk GA
und Schaltschrankbau wie u.a.:
Aufbereitung der technischen Daten von
Regelungskomponenten Abstimmung der
Kennzeichnungs- und Anlagenschlüssel
(KAS) sowie Betriebsmittelkennzeichnung
Bereitstellung der Belegungslisten für
die Automationsstationen. Bereitsstellen
der technischen Daten der
anzuschließenden elektrischen Geräte
Abstimmung Schaltschrankaufstellung,
Schaltschrankaufbau und Schaltplan
Abstimmung der gemeinsamen
Inbetriebnahme der GA-Schaltanlage

Die Anforderungen aus den
"Vorbemerkungen Schaltschrank" sind
zuberücksichtigen und abgegolten.
Menge: 1,000 psch

**1.02.310 Ausführungsprojektierung GA-Schaltanlage**
Ausführungsprojektierung GA-Schaltanlage
(je ASP)

Ausführungsprojektierung für die

Niederspannungschaltanlage der
Gebäudeautomation (GA) Es ist eine
Niederspannungsschaltanlagenkombination
gemäß den zum Zeitpunkt der Errichtung
gelten Gesetze, Normen, Vorschriften und
Richtlinien zu projektieren. Ergänzende
Anforderungen aus den Vertragsunterlagen
sind hier ebenfalls zu berücksichtigen.

Die Position Ausführungsprojektierung
Schaltanlage bezieht sich immer auf die
Ausführungsprojektierung für eine
Schaltanlage bzw. einen
Automationsschwerpunkt (ASP). Eine
Schaltanlage kann auch aus mehreren
Schaltschrankfeldern bestehen.

Die Ausführungsprojektierung der GA-

Schaltanlage umfasst
u.a.: Berücksichtigung der
Vertragsunterlagen Technische Abstimmung
des Aufbaus der Schaltanlage Definition
von Standards (Typicals) vor Beginn der
Schaltplanerstellung, z.B. für den
Anschluss von Feldgeräten, wenn vom AG
nicht vorgegeben Festlegung der
Kennzeichnung für alle
Schaltschrankkomponenten in Abstimmung
mit dem Auftraggeber. Eintragung der
Kennzeichnung in die
Ausführungsunterlagen Festlegung der
Einrichtungen und Schnittstellen für die
Steuerungen sowie der Schaltschrankgröße
und -ausführung Festlegung der
elektrischen Leistungsbaugruppen sowie
der Schaltschrankgröße und -ausführung
Erstellung von Stücklisten für
Schaltschrankkomponenten einschließlich
bauseitig beigestellter Geräte
Erstellung von Stromlaufplänen einschl.
Klemmenanschlußplänen Erstellen von
Innen- und Außenansichten Die
Koordination mit dem Gewerk Elektro
betreffend der Auslegung der
Einspeiseleistung und -klemmen. Alle
Kabel und Leitungen sind gemäß den
geltenden Normen und Vorschriften unter
Berücksichtigung der Verlegebedingungen
zu dimensionieren. Die Originaldatei zur
Kabelberechnungssoftware mit allen
Informationen und Angaben für die
Kabeldimensionierung ist dem
Auftraggeber zu übergeben. Die Angaben
von erstellten Vorabkabelzuglisten sind
in die Kabelliste einzupflegen.
Überprüfung der Anschlußbedingungen
anhand der beigestellten Dokumentationen
für übergreifende Funktionen aus anderen
Gewerken Erstellung der
Bedienungsanleitung und
Wartungsanweisung Erstellen von
Terminplänen nach Abstimmung mit den
Firmen der beteiligten Gewerke und
Abklärung von Art, Umfang und Zeitpunkt
notwendiger Vorleistungen Abstimmung und
Festlegung von Einbauorten für Tableaus
sowie Aufstellorten von Schaltschränken
usw. Teilnahme an vereinbarten
Baustellenbesprechungen Abstimmung und
Festlegung von Art und Umfang d.
Vorleistungen (z.B. Betriebsbereitschaft
der BTA) sowie Zeitdauer der
Inbetriebnahme und notwendige Prüf- und
Abnahmeverfahren Überprüfung der
Montageorte sowie Klärung der
Transportwege vor Ort für Schaltschränke
usw. Kennzeichnung d. montierten Geräte
gem. Ausführungsunterlagen
Prüfprotokolle sind zu liefern Erstellen
des Konformitätsnachweises und der
Konformitätserklärung (CE) Eine
Fachunternehmerbescheinigung ist vor
Ausführung der Leistungen vorzulegen.
Schaltpläne sind generell in
elektronischer Form (pdf-Datei) mit
dynamisierten Querverweisen dem AG zu
übergeben. 1 St. Schaltplan in Papier
ist bei Auslieferung im 1. Feld der
Schaltanlage in einem Ordner mit festen
Rückschild in 1-seitig gedruckter Form
zu hinterlegen. Hier werden alle
Änderungen im Zuge der Inbetriebnahme
eingetragen. Revision der
Bestandsunterlagen nach erfolgter
Inbetriebnahme. Eintragen der gemessenen
Motorströme in die Stromlaufpläne Wenn
in den Vertragsunterlagen nicht anders
definiert ist die Dokumentation ist 1-
fach in Papier sowie 3-fach auf
Datenträger zu liefern. Die
Originaldateien zur
Schaltschrankprojektierung sind inkl.
aller notwendigen Makros mitabzugeben.

Die Anforderungen aus den
"Vorbemerkungen Schaltschrank" sind
zuberücksichtigen und abgegolten.
Menge: 1,000 psch

**1.02.320 Lieferung / Montage je Schaltschrankfeld**
Lieferung/Montage je Schaltschrankfeld
frei Verwendungsstelle. Rechtzeitig vor
Auslieferung der Schaltschränke sind der
Montageort sowie die Transportwege und
Einbringmöglichkeiten vor Ort ermitteln
und abzustimmen.

Ggf. entstehende Mehrkosten für einen
Mobilkran sind, wenn in den ergänzenden
Vertragsunterlagen gefordert, zu
berücksichtigen.

Die Schaltanlagen müssen vor
Auslieferung einer Werkstattprüfung
unterzogen werden. Zu dieser
Werksabnahme ist der Auftraggeber
rechtzeitig, aber mindestens 14 Tage
vorher, einzuladen.

Montage der Schaltanlagen gem. VDMA
Einbringung, Aufstellung und Befestigung
der Schaltschränke (Demontage der
Transportösen und verschließen der
Transportlöcher).D urchführung
sämtlicher elektrischer Querverbindungen
zu den zur elektrischen Schaltanlage
gehörenden Schaltschrankfeldern bzw.
Transproteinheiten.

Die Anforderungen aus den
"Vorbemerkungen Schaltschrank" sind
zuberücksichtigen und abgegolten.
Menge: 1,000 psch

**1.02.330 Inbetriebnahme Schaltanlagen**
Inbetriebnahme Schaltanlagen

Inbetriebnahme der
Niederspannungsschaltanlage gemäß den
gelten Gesetzen, Normen, Vorschriften
und Richtlinien.

Die Anforderungen an die Inbetriebnahme
einer Niederspannungsschaltanlage sind
in der DIN VDE 0100-600 definiert. Alle
notwendigen Inbetriebnahmeprotokolle
bzw. nachweise sind vorab mit dem
Auftraggeber abzustimmen. Der Inhalt und
Umfang wird durch die DIN VDE 0100-600
bzw. die DGUV definiert. Ergänzende
Nachweise bzw. Vorlagen gemäß den
Vertragsunterlagen sind zu
berücksichtigen und fachgerecht zu
erstellen.

Die Durchführung der Inbetriebnahme darf
nur von entsprechend geeignetem und
geschulten Personen durchführt werden.
Die Person, welche die Inbetriebnahme
durchführt, ist vorab zu benennen.
Gleichzeitig sind die entsprechenden
Nachweise über die Befähigung dem
Auftraggeber zu übergeben.

Falls notwendig sind Anlagen bzw.
Anlagenteile einer Schaltanlage vorab in
Betrieb zu setzen.

Die Anforderungen aus den
"Vorbemerkungen Schaltschrank" sind
zuberücksichtigen und abgegolten.hen
Menge: 1,000 psch

**1.02.340 Bezeichnungsschild Feldgeräte Resopal**
Bezeichnungsschild Feldgeräte Resopal

Bezeichnungsschild rund
für die Beschriftung und Kennzeichnung
der GA-Feldgeräte, zwei- oder
dreizeilig, rund bis 50mm oder
rechteckig bis 30 x 100 mm,

Untergrund- und Schriftfarbe nach Wahl
des Auftraggebers, Schild aus
mehrschichtigem Kunststoff (Resopal)
gefräst oder Kunststoff weiß mit
langlebigem und UV-beständigem Aufdruck,
als Schlüsselanhänger am Gerät/Kabel mit
UV-beständigem Kabelbinder oder S-Haken
befestigt.

Die Anforderungen aus den
"Vorbemerkungen Schaltschrank" sind
zuberücksichtigen und abgegolten.
Menge: 69,000 St

**1.02.350 Kabelmarker**
Kabelmarker
bestehend aus Trägereinheit für
mehrzeilige Beschriftung sowie Kabelbinder
zur Befestigung der Beschriftung am Kabel.
Komplett beschriftet und montiert.
Menge: 150,000 St.

**1.02.360 E-DAT modul REG 1 Port IP20 Cat.6A**
Universal-Datenanschlusseinheit RJ45
1 Port für anreihbare Hutschieneninstallation, Baubreite 1TE (> 18mm)
DIN 42880, Schutzklasse I bzw. II je
nach Einbauart. Schutzart IP 20,
Kategorie 6, 500 MHz Link geprüfte
Ausführung für Datenübertragungsraten
bis 10 GBit nach IEEE 802.3an aus
Zinkdruckguss, Oberflächen veredelt,
mit einzelgeschirmter RJ45-Buchse,
Modulgehäuse aus nur zwei Teilen
bestehend, großflächiger
Schirmanschluss mit federnder,
unverlierbarer Schirmanschlussschelle,
vom Schirmanschluss getrennte
Zugentlastung, zum Anschluss von
Kategorie 6A, 7 und 7A Kabeln.
Einhaltung der Kategorie 6
12C-de-embedded nach
ISO/IEC 11801:2008 Ed.2.1,
EN 50173-1:2007 von einem
akkreditierten Prüflabor zertifiziert,
PVP zertifiziert (kontinuierliche
Qualitätskontrolle) insbesondere im
Bezug auf Übertragungsbandbreiten
durch ein akkreditiertes Prüflabor.
Einhaltung des 4-Connector
Channel-Link Klasse EA/500 MHz auf
allen Paarbelegungen nach
ISO/IEC 11801:2008 Ed.2.1 und
TIA/EIA 568B.2-10 von einem
akkreditierten Prüflabor zertifiziert,
Einhaltung der Permanent-Link
Klasse EA / 500 MHz auf allen
Paarbelegungen nach 2nd FPDAM 2
to ISO/IEC 11801 AMD2 (2009-04)
und TIA/EIA-568-C.2 (2009-08) von
einem akkreditierten Prüflabor
zertifiziert, für 10BaseT, Token-Ring,
FDDI (TP-DDI),100BaseT, ATM 155 MBit/s,
Gigabit-Ethernet, 10Gigabit-Ethernet,
geeignet für Power over Ethernet
(PoE und PoE plus),  Potentialausgleich
mittels Federkontakt zur Applikation,
zusätzlicher Anschluss für
Potentialausgleich mit
Flachstecker 2,8 mm, Metall und
Kunststoffteile recyclingfähig,
RoHS-konform.
Buchse: RJ45, geschirmt
Anzahl der Buchsen: 1
Anschluss: 8-polig, Schirm als
großflächige Klemmverbindung
Anschlusstechnik: IDC Schneidklemmtechnik
Aderndurchmesser: 0,4 - 0,63 mm
Montagetechnik: Hutschiene TH35
Farbe: lichtgrau RAL 7035
Steckrichtung: 45° geneigt
Menge: 1,000 St

#### Hauptabschnitt 1.03 Automationsstationen

**1.03.010 modulare BACnet/IP DDC, 26-154 I/O, Web**
Die Automationsstation verfügt über vier
Netzwerkanschlüsse. Der erste Anschluss
ist für die Integration in ein kundenseitiges WAN oder die Verbindung mit dem
Internet vorgesehen. Die drei weiteren
Netzwerkanschlüsse sind geswitcht und für
den Aufbau eines lokalen Gebäudeautomationsnetzwerks vorgesehen. Hierüber
können weitere Automationsstationen
hintereinander (daisy chain) angeschlossen
 werden. Jeder Anschluss kann individuell
deaktiviert werden, um die Sicherheit zu
erhö-hen (Ausnahme der erste LAN-
Anschluss).

Eine zweite RS-485 Schnittstelle kann zur
Integration von beispielsweise Modbus
RTU Geräten verwendet werden.
Buswiderstände sind eingebaut und können
mit Engineering Tools ein- oder
ausgeschaltet werden.

Der Webserver unterstützt die
Visualisierung und Bedienung der in der
AS parametrierten BACnet Objekte. Ohne
zusätzliche Projektierung erfolgt eine
vollständige Darstellung in Listenform.
Die Anlage wird automatisch in einer
hierarchischen Baumstruktur dargestellt.
Die Visualisierung kann zusätzlich mit
dynamisierten Anlagenbildern erweitert
werden. Die Webvisualisierung verhält
sich Responsive (Responsive Design) für
die Bedienung via mobile Endgeräte sowie
PC-Bedienstationen.
Es können;
  - Dynamische Anlagenbilder
  - Datenpunktlisten (BACnet-Objekte)
  - Untergeordnete Anlagenteile
  - Zeitprogramme und Sonderkalender
  - Diagramme
  - Textdokumente
  - Webseiten
angezeigt werden.
Die von der Automation erzeugten Alarme
und Ereignisse werden als intuitive
Symbole (Normal/Alarm/Störung)
visualisiert in:
  - Alarmlisten
  - Dynamischen Bildern
  - Datenpunktlisten

Die Alarmliste kann dargestellt werden
als:
  - Aktuelle und historische Alarme
  - sortier- und filterbar
  - Flache Ereignisliste
  - Gruppierte Liste, die alle Ereignisse
  eines Objekts zusammenfasst

Die Alarmierung kann abhängig von
Priorität, Gewerk, Benutzer und Anlagenteile eingerichtet werden.
Berechtigte Benutzer können die Alarm-
und Ereignisseinträge über die Oberfläche
quittieren.
Alarme und Störungen können per Email
oder SMS versendet werden

Historischen Daten von Objekten können
in kombinierten Diagrammen mit bis zu
sechs Datenreihen angezeigt werden. Die
Diagrammreihen können an- und abgewählt
werden. Es können fest einstellbare
Aufzeichnungsintervalle (Polling), eine
Aufzeichnung bei Wertänderung nach
BACnet COV, oder Referenzen auf Trend
Log Objekte eingerichtet werden. Bei der
Anzeige kann über die Oberfläche zwischen
Rohwerten und einer verdichteten Anzeige
umgeschaltet werden.
Die Diagramme haben einen stufenlos
verschieb- und zoombaren Zeitbereich. Es
können alternativ vorgegebene Zeitintervalle (letzte Stunde, letzter Tag,
letzte Woche) direkt angewählt werden.
Die unverdichteten historischen Daten
werden persistent auf der internen
SD-Karte gespeichert. Zur schnellen
Datenübertragung werden die Daten
verdichtet. Aufgezeichnete Daten können
als csv-Textdatei exportiert werden.
Menge: 1,000 St

**1.03.020 I/O Modul 16DI Digital**
I/O-Modul für Hardwareeingänge der
frei programmierbaren modulo 6
BACnet/IP Au-tomationsstation.
Die I/O Module können direkt und ohne
zusätzliche Verkabelung an der AS
oder lokal abgesetzt im Schaltschrank
betrieben werden.
Die Spannungsversorgung des I/O Moduls
erfolgt über den internen
Kommunikationsbus.
Für eine sichere Verdrahtung und einen
schnellen Austausch sind die
I/O Module mit steckbaren
Federzugklemmen ausgestattet.
Optional kann das I/O-Modul mit einer
graphischen Bedien- und Signalisiereinheit erweitert werden.
Die Eingänge werden abgebildet auf
BACnet-Objekte.
Farbige Status LED pro I/O Modul für
interne Buskommunikation und
Alarmierung.

Technische Daten:
-Elektrische Versorgung:
 Speisespannung: ab AS/LC (I/O-Bus)
 Leistungsaufnahme: 1,6 VA (primär)
 Stromaufnahme: 40 mA (sek.)
-Eingänge:
 Digital-Eingänge: 16
 Status, Alarm
 Zähler: bis zu 50 Hz
-Zulässige Umgebungsbedingungen:
 Betriebstemperatur: 0..45 °C
 Lager- und Transporttemperatur:
 -25..+70 °C
 Feuchtigkeit: 10..90% rF
 (ohne Kondensation)
-Einbau:
 Hutschiene im Schaltschrank an AS
 Kompaktgerät im Kunststoffgehäuse
 Masse (BxHxT): 55.7x100x58.3 mm
 (3 TE im Schaltschrank)
-Normen, Richtlinien:
 Schutzart: IP 30 (EN 60529)
 Schutzklasse: I (EN 60730-1)
 Umgebungsklasse: IEC 60721 3K3
 CE-Konformität nach
 -EMV-Richtlinien 2014/30/EU,
  EN 61000-6-1-4
Menge: 3,000 St

**1.03.030 I/O Modul8UI/8DI Universal/Digital**
I/O-Modul für Hardwareeingänge der
frei programmierbaren modulo 6
BACnet/IP Automationsstation.
Die I/O Module können direkt und ohne
zusätzliche Verkabelung an der AS oder
lokal abgesetzt im Schaltschrank
betrieben werden.
Die Spannungsversorgung des I/O Moduls
erfolgt über den internen
Kommunikationsbus.
Für eine sichere Verdrahtung und einen
schnellen Austausch sind die I/O Module
mit steckbaren Federzugklemmen ausgestattet.
Optional kann das I/O-Modul mit einer
graphischen Bedien- und Signalisiereinheit erweitert werden.
Die Eingänge werden abgebildet auf
BACnet-Objekte.
Farbige Status LED pro I/O Modul für
interne Buskommunikation und Alarmierung.

Technische Daten:
-Elektrische Versorgung:
 Speisespannung: ab AS/LC (I/O-Bus)
 Leistungsaufnahme: 1,6 VA (primär)
 Stromaufnahme: 40 mA (sek.)
-Eingänge:
 Digital-Eingänge: 8
 Status, Alarm
 Zähler: bis zu 50 Hz
 Universal-Eingänge  8
 -Digital: Status, Alarm
  Zähler: bis zu 5 Hz
 -Analog:
  Ni1000/Pt1000 DIN43760/IEC751
  U: 0..10 V
  R: 200..2500 Ohm
-Zulässige Umgebungsbedingungen:
 Betriebstemperatur: 0..45 °C
 Lager- und Transporttemperatur:
 -25..+70 °C
 Feuchtigkeit: 10..90% rF
 (ohne Kondensation)
-Einbau:
 Hutschiene im Schaltschrank an AS
 Kompaktgerät im Kunststoffgehäuse
 Masse (BxHxT): 55.7x100x58.3 mm
 (3 TE im Schaltschrank)
-Normen, Richtlinien:
 Schutzart: IP 30 (EN 60529)
 Schutzklasse: I (EN 60730-1)
 Umgebungsklasse: IEC 60721 3K3
 CE-Konformität nach
 -EMV-Richtlinien 2014/30/EU,
  EN 61000-6-1-4
Menge: 4,000 St

**1.03.040 I/O Modul 6DO (Relais)**
I/O-Modul für Hardwareausgänge der
frei programmierbaren BACnet/IP
Automationsstation.
Die I/O Module können direkt und ohne
zusätzliche Verkabelung an der AS oder
lokal abgesetzt im Schaltschrank
betrieben werden.
Die Spannungsversorgung des I/O Moduls
erfolgt über den internen Kommunikationsbus.
Für eine sichere Verdrahtung und einen
schnellen Austausch sind die
I/O Module mit steckbaren
Federzugklemmen ausgestattet.
Optional kann das I/O-Modul mit einer
graphischen Bedien- und Signalisiereinheit erweitert werden.
Die Ausgänge werden abgebildet auf
BACnet-Objekte.
Farbige Status LED pro I/O Modul für
interne Buskommunikation und Alarmierung.

Technische Daten:
- Elektrische Versorgung:
  Speisespannung  ab AS/LC (I/O-
  Bus)
  Leistungsaufnahme  2,9 VA (primär)
  Stromaufnahme  100mA (sekundär)
- Ausgänge:
  Digital-Ausgänge  6
  Art  Relais 250V~/2A
  (galvanisch getrennt, Schliesskontakt)
  Schalthäufigkeit  300000 Zyklen
- Zulässige Umgebungsbedingungen:
  Betriebstemperatur  045 °C
  Lager- und Transport-
  Temperatur  25+70 °C
  Feuchtigkeit  1085% rF
  (ohne Kondensation)
- Einbau:
  Hutschiene im Schaltschrank an AS
  Kompaktgerät im Kunststoffgehäuse
  Masse B x H x T (mm) 55.7x100x58.3
  (3 TE im Schaltschrank)
- Normen, Richtlinien:
  Schutzart  IP 20 (EN 60529)
  Schutzklasse  I (EN 60730-1)
  Umgebungsklasse  IEC 60721 3K3
  CE-Konformität nach
  - Niederspannungsrichtlinie 2014/35/EU
  EN 60730-1
  EN 60730-2-9
  EN 60730-1 Anh.H
-  EMV-Richtlinien 2014/30/EU
  EN 61000-6-1-4
Menge: 5,000 St

**1.03.050 I/O Modul 8UI/4AO/3DI Univ/Anal.**
I/O-Modul für Hardwareeingänge der
frei programmierbaren BACnet/IP
Automationsstation.
Die I/O Module können direkt und ohne
zusätzliche Verkabelung an der AS oder
lokal abgesetzt im Schaltschrank
betrieben werden.
Die Spannungsversorgung des I/O Moduls
erfolgt über den internen
Kommunikationsbus.
Für eine sichere Verdrahtung und einen
schnellen Austausch sind die I/O
Module mit steckbaren Federzugklemmen
ausgestattet.
Optional kann das I/O-Modul mit einer
graphischen Bedien- und Signalisiereinheit erweitert werden.
Die Ein- / Ausgänge werden abgebildet
auf BACnet-Objekte.
Farbige Status LED pro I/O Modul für
interne Buskommunikation und Alarmierung.

Technische Daten:
- Elektrische Versorgung:
  Speisespannung  ab AS/LC (I/O-
  Bus)
  Leistungsaufnahme  1,6 VA (primär)
  Stromaufnahme  40 mA (sek.)
- Eingänge:
  Digital-Eingänge  8
  Status, Alarm
  Zähler  bis zu 50 Hz
- Ausgänge:
  Analogausgänge  8
  Spannung  010 V
  Belastung  bis zu 2 mA
- Zulässige Umgebungsbedingungen:
  Betriebstemperatur  045 °C
  Lager- und Transport-
  Temperatur  25+70 °C
  Feuchtigkeit  1090% rF
  (ohne Kondensation)
- Einbau:
  Hutschiene im Schaltschrank an AS
  Kompaktgerät im Kunststoffgehäuse
  Masse B x H x T (mm) 55.7x100x58.3
  (3 TE im Schaltschrank)
- Normen, Richtlinien:
  Schutzart  IP 30 (EN 60529)
  Schutzklasse  I (EN 60730-1)
  Umgebungsklasse  IEC 60721 3K3
  CE-Konformität nach
  - EMV Richtlinien 2014/30/EU
  EN 61000-6-1-4
Menge: 2,000 St

**1.03.060 Spannungsversorgungsmodul**
Mit dem Spannungsversorgungsmodul
können direkt angereihte Module
(I/O Module oder Kommunikationsmodule)
über den internen Kommunikationsbus
separat versorgt werden.
Der Einsatz des Spannungsversorgungsmoduls ist erforderlich, wenn die
Leistungsaufnahme der angereihten
Module die Leistungsabgabe der
Automationsstation (21 W) übersteigt.
Alternativ kann das Spannungsversorgungsmodul auch genutzt werden,
um bei einer lokalen Vorrangbedienung mittels LOI eine von der AS
unabhängige Spannungsversorgung zu
realisieren.
Das Spannungsversorgungsmodul versorgt
die rechts montierten IO Module auch
über ein Schaltschrankkopplungskit.

Technische Daten:
- Elektrische Versorgung:
  Speisespannung  24 VDC extern
  Leistungsaufnahme  1 VA (primär)
  Stromaufnahme  20 mA (sekundär)
- Ausführung:

- Zulässige Umgebungsbedingungen:
  Betriebstemperatur  0+45 °C
  Lager- und
  Transporttemperatur  25+55 °C
  Feuchtigkeit  1090% rF
  (ohne Kondensation)
- Einbau:
  Hutschiene im Schaltschrank an AS
  oder CM-Module
  Kompaktgerät im Kunststoffgehäuse
  Masse B x H x T (mm) 52.5x97x58.3
  (3 TE im Schaltschrank)
- Normen, Richtlinien:
  Schutzart  IP 30 (EN 60529)
  Schutzklasse  I (EN 60730-1)
  Umgebungsklasse  IEC 60721 3K3
  CE-Konformität nach
  - EMV Richtlinien 2014/30/EU
  EN 61000-6-1-4
Menge: 3,000 St

**1.03.070 Kopplungskit IO-Module**
Mit den beiden Modulen (Sender und
Empfänger) eines Kopplungskits ist es
möglich, die Anreihung der I/O Module
im Schaltschrank auf in verschiedene
Hutschienenreihen nach EN 60715 zu
verteilen. So ist ein platzsparender
Einbau der bis zu 24 Module an einer
Automationsstation im Schaltschrank
möglich.
Die beiden Module eines Kopplungskit
(Sender und Empfänger) werden mit
einem Standard RJ45-Kabel verbunden.
Die Kommunikation der abgesetzten
I/O-Module erfolgt direkt und ohne
zusätzliche Protokollumsetzung bis zu
3m Netzwerkkabelgesamtlänge.
Bis zwei Kopplungskits können pro
Automationsstation eingesetzt werden.

Technische Daten:
- Elektrische Versorgung:
  Speisespannung  I/O Bus intern
  Leistungsaufnahme  1 VA (primär)
  Stromaufnahme  20 mA (sekundär)
- Ausführung:

- Zulässige Umgebungsbedingungen:
  Betriebstemperatur  0+45 °C
  Lager- und
  Transporttemperatur  25+55 °C
  Feuchtigkeit  1090% rF
  (ohne Kondensation)
- Einbau:
  Hutschiene im Schaltschrank an AS
  oder CM-Module
  Kompaktgerät im Kunststoffgehäuse
  Masse B x H x T (mm) je
  52.5x97x58.3
  (1.5 TE im Schaltschrank)
- Normen, Richtlinien:
  Schutzart  IP 30 (EN 60529)
  Schutzklasse  I (EN 60730-1)
  Umgebungsklasse  IEC 60721 3K3
  CE-Konformität nach
  - EMV Richtlinien 2014/30/EU
  EN 61000-6-1-4
Menge: 2,000 St

**1.03.080 Lokale Bedien- und Signalisierungsein-he**
Mit der lokalen Bedien- und Signalisierungseinheit (LOI) werden die I/O-
Module mit einem farbigem LCD Display
zur grafischen Visualisierung sowie
mit vier Bedienknöpfen erweitert.
Die lokale Bedien- und Signalisierungseinheit kann im laufenden Betrieb und
ohne Parametrierung auf die
I/O Module aufgesteckt werden. Die LOI
Einheit passt sich automatisch an das
jeweiligen I/O Modul an. Die
Spannungsversorgung erfolgt über das
I/O Modul.
Die lokalen Bedien- und Signalisierungseinheiten erfüllen die Funktion einer
lokalen Vorrangbedienung nach
EN 16848-2:2004. Hierbei wird die
BACnet Overrid-den Funktion verwendet.
Das LOI Display visualisiert für
jeweilige I/O Modul:
  - Liste aller Objektnamen
  - Übersicht aller Ein-/Ausgänge
  inkl. Typ, Alarm, Status,
  Handbetrieb
  - 5 min Grafik des Ein- /Ausgang
  - Eingabeseite zum manuellen
  Schalten eines Ausgangs

Technische Daten:
- Elektrische Versorgung:
  Speisespannung  ab IO-Modul
  Leistungsaufnahme  1 VA (primär)
  Stromaufnahme  20 mA (sekundär)
- Ausführung:
  Signalisierung  1 x Bi-color LED
  Darstellung  LCD Farbdisplay
  1.54 Zoll
  240 x 240 Pixel
- Zulässige Umgebungsbedingungen:
  Betriebstemperatur  0+45 °C
  Lager- und
  Transporttemperatur  25+55 °C
  Feuchtigkeit  585% rF
  (ohne Kondensation)
- Einbau:
  direkt auf den I/O-Modul
  Masse B x H x T (mm)  52.5 x 45 x 43.5
- Normen, Richtlinien:
  Schutzart montiert  IP 30 (EN 60529)
  Schutzklasse  III (EN 60730-1)
  Umgebungsklasse  IEC 60721 3K3
Menge: 14,000 St

**1.03.090 Modbus-RTU (RS-485) Kommunikationsmodul**
Mit dem Kommunikationsmodul mit der
RS-485-Schnittstelle können die
Automationsstationen für die
Systemintegration auf Automationsebene
erweitert werden. Fremdsysteme können
somit direkt in die Station mit der
Steuerung und Regelung integriert werden.
Die Modbus Protokollen Modbus/RTU und
Modbus/ASCII werden als Master
unterstützt, sowie bis zu 4 Master-
Kommunikationsprofilegleichzeitig.

Leistungsmerkmale:
- Kommunikationsmodul mit RS-485-
Schnittstelle
- Mehrere Kommunikationsprofile
gleichzeitig
- Steckbares Element zur Erweiterung der
Automationsstation
- Anbindung an Fremdsysteme
(SPS, Kältemaschine, Kompaktregler...)
- Anbindung für Feldbus-Protokolle
basierend auf RS-485 (half-duplex)

Technische Daten:
- Architektur:
- Kommunkationsmodulbis 5 pro AS
- Einheitslastenbis zu 31
- Slave-Adressenbis zu 247
- Datenpunktebis zu 600
- Elektrische Versorgung:
- Speisespannungab AS (I/O-Bus)
- StromaufnahmemA
- Schnittstellen, Kommunikation:
- Schnittstelle2-wire RS-485
  (half-duplex)
- Steckklemmen2x D+, 2x D-, C
- Baudrate0,3115,2 kBit/s
- Bus-WiderständeEnde, PU, PD
  per Software einstellbar
- Galv. Trennungbis max. 300 V
- ProtokollModbus RTU/ASCII (Master)
- Zulässige Umgebungsbedingungen:
- Betriebstemperatur045 °C
- Lager- und Transporttemperatur
  25+70 °C
- Feuchtigkeit1090% rF
  (ohne Kondensation)
- Einbau:
- Hutschiene im Schaltschrank unmittelbar
nach AS
- Kompaktgerät im Kunststoffgehäuse
- Masse B x H x T (mm)
  55.7 x 100 x 59
  (3 TE im Schaltschrank)

- Normen, Richtlinien:
- Schutzart (EN 60730):
- Anschlüsse und KlemmenIP 20
- Front im DIN AusschnittIP 30
- UmgebungsklasseIEC 60721 3K3
- CE-Konformität nach:
- EMV-Richtlinie 2014/30/EU
  EN 61000-6-1
  EN 61000-6-2
  EN 61000-6-3
  EN 61000-6-4
  EN 50491-5-1
  EN 50491-5-2
  EN 50491-5-3
- RoHS-Richtlinie 2011/65/EU
  EN 50581
Menge: 1,000 St

**1.03.100 M-Bus Kommunikationsmodul**
Mit dem Kommunikationsmodul mit der
M-Bus- und RS-232-Schnittstellen können
die Automationsstationen (AS)
für die Systemintegration auf
Automationsebene erweitert werden.
Fremdsysteme werden somit direkt in die
Station mit der Steuerung und Regelung
integriert und können mit der
Automationsstation zum Energiemanagement
beitragen. Das M-Bus Protokoll wird als
Master unterstützt. Das Modul unterstützt
bis zu 4 unterschiedliche Master-
Kommunikationsprofile
(z. B. unterschiedliche Baudrate)
gleichzeitig.

Leistungsmerkmale:
- Steckbares Element zur Erweiterung der
Automationsstation
- Kommunikationsmodul mit RS-232- und
M-Bus-Schnittstelle nach EN 13757-2
- Primär und Sekundäradressierung
- Mehrere Kommunikationsprofile
gleichzeitig
- Anbindung an M-Bus-Zähler Netzwerke
- mit optionalem Pegelwandler bis zu
  256 Zähler (RS-232 <> M-Bus-
  Pegelwandler)
- bis zu 80 Einheitslasten über M-Bus-
Schnittstelle pro Modul
- bis zu 320 Einheitslasten über M-Bus-
Schnittstellen pro AS

Technische Daten:
- Architektur:
- Kommunikationsmodulbis zu 4 pro AS
- Zähler (Adressen)bis zu 256
- Datenpunktebis zu 600
- Elektrische Versorgung:
- Speisungab AS
- Verlustleistung (Bus)0.35 W
- Leistungsaufnahme (Modul)6.15 W
- Verlustleistung (Modul)1.95 W
- Schnittstellen, Kommunikation:
- Steckklemme 2x5P
- Schnittstelle2-wire RS-232
  (half-duplex)
- KlemmenRX, TX, C
- Schnittstelle2-wire M-Bus
  (EN 13757-2)
- KlemmenM+, M-
- Einheitslastenbis zu 80
  - pro ASbis zu 320
- Baudrate0,3kBit/s
- Master Konfig.Profilebis zu 4
- Mark-Spannung36 V
- Galv. Trennungbis max. 300 V
- ProtokollM-Bus (Master)
- Adressierungprimär und sekundär
- Zulässige Umgebungsbedingungen:
- Betriebstemperatur0°C
- Lager- und Transporttemperatur
  °C
- Feuchtigkeit10rF
  (ohne Kondensation)
- Einbau:
- Hutschiene im Schaltschrank unmittelbar
nach der AS
- Kompaktgerät im Kunststoffgehäuse
- Masse B x H x T (mm)
  55.7 x 100 x 59
  (3 TE im Schaltschrank)
- Normen, Richtlinien:
- Schutzart (EN 60730):
- Anschlüsse und KlemmenIP 20
- Front im DIN AusschnittIP 30
- UmgebungsklasseIEC 60721 3K3
- CE-Konformität nach:
- EMV-Richtlinie 2014/30/EU
  EN 61000-6-1
  EN 61000-6-2
  EN 61000-6-3
  EN 61000-6-4
  EN 50491-5-1
  EN 50491-5-2
  EN 50491-5-3
- RoHS-Richtlinie 2011/65/EU
  EN 50581
Menge: 1,000 St

**1.03.110 Gateway Modbus TCP Client nach RTU Slave**
Konfigurierbares Gateway als Schnittstelle zwischen Modbus TCP und Modbus
RTU zur Hutschienenmontage.
Schnittstellen: 1xRS485, 1xRS232,
 1xEthernet
LED: 4x Signalanzeige für Versorgung und
 Kommunikation
Spannungsversorgung: 9 bis 26V DC
Betriebstemperatur: 0°C bis +50°C
Luftfeuchtigkeit: bis 95% relative
 Feuchte, nicht kondensierende Luft
Gehäuse: Kunststoff
Schutzart: IP20
Montage: klemmbar auf Hutschiene
Abmessungen (BxHxT): 17,5x90x55 mm
Menge: 1,000 St

**1.03.120 Pegelwandler von RS232 auf M-Bus**
-M-Bus Master für bis zu 3 Endgeräte
-Pegelwandler RS232 / optisch <=> M-Bus
-RS232-Schnittstelle auf Klemmen und auf
 D-SUB-Buchse geführt
-optische Schnittstelle für ZVEI-Optokö-
 pfe
-Fremdlichtunterdrückung
-dauerkurzschlußfest
-selbstrücksetzender Kurzschlußschutz
-flexible Spannungsversorgung: 10,8 -
 26,4 V DC, AC
-Strombedarf: <350 mA (bei 10 V),
 <150 mA (bei 24 V)
-schienen- und wandmontierbar
-Ruhepegel (Mark): 33 V +/- 10 %
-Sendepegel (Space): Mark -12 V +/- 20 %
-Kurzschlußerkennung: ab 35 mA +/- 20 %
-Busabschaltung bei Überlast: > 5 s
-Übertragungsraten:
 -RS232: 0 - 9600 Baud
 -optisch. 0 - 2400 Baud
-Netzausdehnung:
 max. Gesamtkabellänge: 350 m (JYSTY
 nx2x0,8)
-Gehäuse-Abmessungen (HxBxT): 76 x 56 x
 118 mm
-Schutzart: Gehäuse: IP50
-Gehäusematerial: ABS
-Gehäusefarbe: ähnlich RAL 7035
-Montage: auf Wand oder Hutschiene (DIN
 EN 50022)
-Klemmen: Nennquerschnitt: 4 qmm
-Betriebstemperaturbereich: 0 - 55 Grad C
-Lagertemperaturbereich: -10 - 70 Grad C
-Feuchte: 10 - 70 % (nicht kondensierend
-Gewicht: 180 g
Menge: 1,000 St

**1.03.130 Micro SD-Karte 32GB (industriell)**
Menge: 1,000 St

**1.03.140 Elektron. Schutzschalter,DC, 24V, 2A**
Elektronischer Schutzschalter;
EPSITRON®; 1-kanalig; DC 24 V; 2 A;
kommunikationsfähig

Artikelbeschreibung:
Platzsparender elektronischer Schutzschalter mit einem Kanal mit 1 A
 Nennstrom
Zur sekundärseitigen Absicherung,
 schaltet zuverlässig und sicher bei
 Überlast und Kurzschluss ab
Einschaltkapazität > 50.000 µF
Ermöglicht den Einsatz eines kostengünstigen Standardnetzgerätes
Geringer Verdrahtungsaufwand dank
 2-facher Ausgangsklemmen und vielfacher Brückungsmöglichkeiten auf
 Ein- und Ausgangsseite (z.B.
 Brückung der Ausgangsspannung auf
 Geräte der Serien 857 und 2857)
Statussignal, als Einzel- oder
 Sammelmeldung
Reset, Einschalten und Ausschalten
 über Ferneingang oder über Taster
 vor Ort
Zeitversetztes Einschalten im
 Verbundbetrieb verhindert die
 Überlastung des Netzgerätes durch
 Summeneinschaltstrom

Signalisierung: Statusausgang,
positiv schaltend, als Summenausgang
für bis zu 30 Geräte brückbar
Einschaltverhalten: zeitverzögerte
Kanalzuschaltung (lastabhängig,
min. 2 ms/max. 200 ms)
Ferneingang: Signal DC 18 V ... 30 V
zum Ein- bzw. Ausschalten und
Zurücksetzen des Kanals
Menge: 1,000 St

**1.03.150 Netzteil für Hutschiene230V/24VDC, 4,2A**
Flaches Reiheneinbaugehäuse DIN 43880
für Installationskleinverteiler
Speisespannung: 85...264V AC, 47...63 Hz
Eingangssicherung intern: 2 A (träge)
Anschluss: Schuaubklemmen
Ausgang kurzschlussfest
Abmessungen(BxHxT): 70x90x55 mm
Menge: 1,000 St

**1.03.160 Fast Ethernet Switch, 5 Port, unmanaged**
5 Port Fast-Ethernet-Switch unmanaged
zur Aufschaltung von Ethernet-Netzteil-
nehmern in rauen industriellen
Umgebungen.
Geeignet für explosionsgefährdete
Bereiche (Class I Div. 2 / Atex Zone 2)
und maritime Umwelt (DNV-GL)
-5 Ports RJ45, 10/100BaseTX
-Funktionalität:: Autonegotiation,
 Voll-/Halbduplex-Modus, Auto MDI/
 MDI-X-Anschluss
-Entspricht IEEE 802.3 für 10BaseT,
 IEEE 802.3u für100BaseT(X),
 IEEE 802.3x zur Flusssteuerung
-Versorgungsspannung: 12/24/48 V DC,
 zwei redundante Eingänge
-Stromaufnahme: 100 mA bei 24V
-Betriebstemperatur: -10°C...60°C
-Montage: TS35
-Schutzart: IP30
-LED-Anzeige: PWR1, PWR2, 10/100M
 (TP-Port)
-DIP-Schalter: 1x für Aktivierung/
 Deaktivierung des Broadcast Storm-
 Schutz
-Kompaktes Aluminium Gehäuse
-Zulassungen: CE, FCC, cULus,
 Class I Div. 2/Atex, DNV-GL
-Abmessungen (HxBxT): 115x30x70mm
-Gewicht: 175 g
-Gewährleistung: 5 Jahre
Menge: 1,000 St

**1.03.170 Patchkabel CAT6A S-FTP, grau, 2 m**
Ethernet-Patchkabel CAT 6A, S-FTP,
500 MHz, halogenfrei
Typischen Anwendungen: IEEE 802.3:
 10BASE-T; 100BASE-T; 1000BASE-T;
 10GBASE-T
Eine einfache Identifizierung der
Kategorie 6A wird durch die gelbe
Einfärbung der Stecker ermöglicht.

2x RJ45-Stecker (8P8C)
Hauben mit Knickschutz, Zugentlastung
und Rasthebelschutz
Längenbezeichnung auf den Hauben
Innenleiter: Cu (Kupfer)
Schirmung: S/FTP (gesamt geflechtgeschirmt, paarweise foliengeschirmt)
Struktur: 4x 2 AWG 26/7, Twisted Pair
Aussenmantel: LSZH (Low Smoke Zero
 Halogen)
Isolierung: FO-PE (geschäumtes Polyethylene)
PoE+ kompatibel
Flammfestigkeit: IEC 60332-1
Rauchemission: IEC 61034
Normen: ISO/IEC 11801-1; EN-50173;
 ANSI/TIA 568-C; EN 60603-7-51
Farbe: grau
Länge: 2 m
Menge: 2,000 St

**1.03.180 15"Panel PC,256GB,8GB RAM,WIN11IoT2024**
Panel PC zum Schaltschrankeinbau
mit 15,6" LCD reflexionsarmes Display
Display: LCD mit LED
 Hintergrundbeleuchtung
Kontrast: 800:1
Helligkeit: 300 cd/qm
Reaktionszeit: 5 ms
Auflösung: 1920x1080 Pixel (16:9)
Kapazitiver Touch
PROZESSOR: Intel Celeron J6412
 Quad Core 2,0-2,6 GHz
1x2 Pol DC Buchse, 1xVGA, 1xHDMI,
 4xUSB (2x 2.0, 2x 3.0), 2xRJ45,
 1xRS232, 1xAudio I/O Schnittstelle
ARBEITSSPEICHER: 8 GB DDR4
FESTPLATTE: 256 GB SSD
GRAFIK: onboard
NETZWERK: 2x Gigabit LAN-Schnittstelle
Spannungsversorgung: 12V DC über
 DC-Buchse
SCHUTZART: IP65 frontseitig
AUSSENMAßE (BxHxT): 405x255x67 mm
GERÄTEAUSSCHNITT (BxH): 392x243 mm
WANDMONTAGE: VESA 75x75 oder 100x100mm
 Befestigungssystem
TEMPERATURBEREICH: -10°C bis 60°C,
 95% rel. F.
BETRIEBSSYSTEM: Microsoft Windows 11
 IoT Enterprise 2024 Entry (PKEA),
 deutsch, 64-Bit
Lieferumfang: Panel PC,
 Panel Mounting Kit,
 Tischnetzteil 12V DC/5A,
 Anschlüsse über Hohlstecker
Menge: 1,000 St

#### Hauptabschnitt 1.04 MBE Einbindung / Visualisierung

**1.04.010 Einrichten von Softwaremodulen**
Einrichten von Softwaremodulen
Installation und Einrichtung von
Zusatzsoftwaremodulen zur Erweiterung
der Funktionalität der Grundsoftware in der
Managementzentrale.
Menge: 1,000 St

**1.04.020 Konfiguration Management/Bedienfkt.**
Umsetzung der Angaben der endgültigen
technischen Lösung zur Programmierung
und Eingabe von Managementfunktionen,
besthend aus:

- Abklärung Aufstellungsorte der
  Bedienstationen, Drucker und Server
  sowie Netzwerkverteiler.

- Planung und Konfiguration der
  Managementbedienstation,
  Spannungsversorgung,
  Überspannungsschutz,
  Kommunikationsverbindungen,
  Netzwerkstrukturen sowie
  Datenleitungsnetzwerk.

- Abklärung und gemeinsame Definition
  mit dem Auftraggeber/Betreiber
  bezogen auf die Zugriffsrechte
  der Benutzer

- Abklärung von Texten, Protokollen,
  Alarm- und Protokollkategorien.

- Abstimmung des Aufbaus/Struktur der
  Anlagen-, Folge- u. Übersichtsbilder
  mit dem Betreiber/Bauherrn.

- Funktionsnachweis nach genehmigter
  Funktionsbeschreibung.

- Planung für Einweisung und Schulung
  des Bedienerpersonal

- Abklärung von Texten, Protokollen,
  Alarm- und Protokollkategorien.

- Abstimmung des Aufbaus/Struktur der
  Anlagen-, Folge- u. Übersichtsbilder
  mit dem Betreiber/Bauherrn.

- Funktionsnachweis nach genehmigter
  Funktionsbeschreibung.

- Planung für Einweisung und Schulung
  des Bedienerpersonal
Menge: 1,000 St

**1.04.030 Trendkurven erstellen**
Trendkurven erstellen
Trendkurven für den zeitlichen Verlauf
einer oder mehrerer Größen als Kurven
über einer horizontalen Zeitachse
darstellen. Die einzelnen Werte werden,
durch verschiedene frei definierbare
Farben gekennzeichnet und dargestellt.
Die horizontale Achse stellt die Zeit
und die vertikale Achse die Werte der
Datenelemente dar.
Die Achsenskalierung muss an die
Wertebereiche angepasst werden.
Menge: 8,000 St

**1.04.040 Trendkurven erstellen**
Trendkurven erstellen
Trendkurven für den zeitlichen Verlauf
einer oder mehrerer Größen als Kurven
über einer horizontalen Zeitachse
darstellen. Die einzelnen Werte werden,
durch verschiedene frei definierbare
Farben gekennzeichnet und dargestellt.
Die horizontale Achse stellt die Zeit
und die vertikale Achse die Werte der
Datenelemente dar.
Die Achsenskalierung muss an die
Wertebereiche angepasst werden.
Menge: 10,000 St

**1.04.050 Zugriffsberechtigung**
Zugriffsberechtigung
Generierung von kundenspezifischen
Zugriffsberechtigungen je User gemäß
Vorgaben des Auftraggebers für die
Bedienung der Management Anlage.
Menge: 1,000 St

**1.04.060 Ein-/Ausgabe Objekttyp**
Diese Funktion definiert die Daten die
von oder an die Managementebene übertragen werden.
Für heterogene Systeme sind die
gemeinsamen analogen und binären
Datenpunkte/ Kommunikationsobjekte
gemäß EN ISO 16484-5 festzulegen, um
eine Interoperabilität bezogen auf die
Management- und Bedienfunktionen zu
gewährleisten.
Menge: 240,000 St

**1.04.070 Anlagenbilder**
Anlagenbilder Standard
Anlagenbilderstellung ohne dynamische
Einblendungen, die Bilderstellung
erfolgt auf Grundlage der Regelschematas aus Symbolen des Standards
(ang. an die DIN 1946 Teil 1 und 2)
sowie Standards des Herstellers der
GA Anlage, auf Grundlage einer
Symbolbibliothek. Bedienung über
definierte Bedienfelder für ganze
Anlagen oder Anlagenteile.
Die Bilderstellung erfolgt nach
vorher genehmigten Musterbildern.
Menge: 29,000 St

**1.04.120 Dynamische Einblendung**
Dynamische Einblendung
Generierung des Adresstextes sowie
Darstellung des aktuellen Zustandes oder
Wertes einer Grundfunktion in einem
Anlagenbild.

Darstellungsformen:

- Farbwechsel
- Bildwechsel
- Symbolwechsel
- Einblenden von Texten
- Einblenden von aktuellen analogen
  und/oder Rechenwerten in dig. Form
- Bargrafdarstellung
- Schaltflächen
- Füllfunktion (z.B. für Niveau)

Pro Bild müssen mindestens 60 dynamische
Einblendungen möglich sein.

Die Anzahl und Position der Einblendungen sind mit dem AG abzustimmen und
zu genehmigen.
Menge: 190,000 St

**1.04.130 Erstellen der MBE Dokumentation**
- Original Handbücher (soweit vom
  Hersteller erhältlich),Datensicherung
  auf Diskette oder CD.

- Übersichtsplan mit Eintragungen der
  Standorte von Bedieneinrichtungen
  sowie Informationsschwerpunkten.

- Protokoll über die Einweisung des
  Bedienpersonals.

- Vorgeschriebene Werks- und
  Prüfbescheinigungen sind zu liefern.

Die Dokumentation ist in einfarbiger
Darstellung und in ...-facher
Ausfertigung, Zeichnungen und Listen
nach Wahl des Auftraggebers auch in
einfacher Ausfertigung kopierfähig oder
auf Datenträger auszuhändigen.
Menge: 1,000 St

**1.04.140 Einweisung MBE**
Einweisung MBE

Einmalige Einweisung des vom Auftraggeber benannten geeigneten Bedienungspersonals in die ordnungsgemäße Bedienung
der GA-Anlage und Protokoll über
die erfolgte Einweisung.

Das Bedienpersonal ist nach Vorlage
der Gesamtdokumentation ausführlich
in die Bedienung der MBE einzuweisen,
so dass es die MBE selbstständig
bedienen kann.
Menge: 1,000 St

**1.04.150 Abnahmeprüfung der MBE**
Abnahmeprüfung der MBE

Der Auftragnehmer hat geeignetes
Personal für die Abnahmeprüfung
bereitzustellen.

Diese ist wie folgt durchzuführen:

- Überprüfung der vorgelegten
  Inbetriebnahmeprotokolle.
- Stichprobenartige Prüfung von
  Automationsfunktionen.
- Stichprobenartige Einzelprüfung von
  Meldungen, Schaltbefehlen, Messwerten,
  Stellbefehlen, Zählwerten und
  virtuellen Informationen.
- Prüfung der Systemreaktionszeiten.
Menge: 1,000 St

**1.04.160 Schulung des Bedienerpersonals**
Schulung des Bedienerpersonals
im Werk des Hersteller der MBE-Anlage
einschließlich Schulungsunterlagen und
Verpflegung.

Schulung an Modellanlagen im Workshop
zur Einweisung in Bedienung, Parametrierung und Programmierung der
Managementzentrale

 _______________________.
(vom Bieter anzugeben)

Ein detaillierter Schulungsplan ist dem
Angebot beizulegen
Menge: 1,000 St

**1.04.170 Koordination Fremdsystem auf MBE**
Koordination Fremdsystem ........
zur Aufsschaltung auf die MBE

Koordination und Abstimmung mit dem
Ersteller und/oder Lieferant der Hard-
und Software des aufzuschaltenden
Fremdsystems.

Gemeinsame Festlegung der Partner zur
Genehmigung durch den Auftraggeber für:

- Art und Anzahl der Fremdanbindung
- Physikalischer Aufbau
  der Schnittstellen
- Protokollaufbau
- Master-Slave Definition
- Dokumentation des Protokolls
- Menge und Typ der Datenpunkte
- Wahl des Übertragungsmedium
- Standort der Schnittstellen
- Distanz zwischen den Standorten
- Übertragungsart uni- oder bidirekt.
- Sendeverfahren, zyklisch und/oder
  spontan

Die Informationen der einzelnen
Datenpunkte werden als Tabelle im
Excel-Format übergeben

Alle erforderlichen Daten, einschließl.
der Schnittstellenbeschreibung mit
Stand der Ausführung, werden an den
Lieferanten der GA-Anlage übergeben.

Der Lieferant der GA-Anlage erhält für
4 Wochen eine Teststellung der im
Bauvorhaben eingesetzten Technik durch
den Lieferanten der Schnittstelle.

Diese Leistung beinhaltet nicht die
Leistungen des Erstellers und/oder
Lieferanten des Fremdsystems. Diese
sind im Leistungsumfang des Fremdsystems separat auszuweisen.
Menge: 1,000 St

**1.04.180 Konfiguration Fremdsystem MBE**
Konfiguration Fremdsystem ....
auf der MBE

Integration der Datenpunkte des anzubindenen Fremdsystems zur
Visualiserung, Speicherung, Auswertung
Trenddarstellung und Bedienung auf
dem MBE-System.

- Übernahme/Einlesen der Datenpunkte
  des Fremdsystems auf die MBE,
  beinhaltet:
       - Datenpunktadresse
       - Datenpunkttyp/-einheit
       - Beschreibung
       - Datenpunkteigenschaften
  z.B. BM, SM, Hysterse

- Umwandlung der eingelesenen Datenpunkte zur Be- und/oder Verarbeitung
  auf der MBE.
Menge: 1,000 St

**1.04.190 Inbetriebnahme Fremdsystem MBE**
Inbetriebnahme Fremdsystem........
auf die MBE

Inbetriebnahme in Abstimmung mit dem
Ersteller und/oder Lieferant der Hard-
und Software des aufzuschaltenden
Fremdsystems.

Prüfen der Datenelemente, die über die
Schnittstelle übertragen werden, auf
Zugehörigkeit sowie Funktionalität. Alle
geforderten Funktionen sind einzeln zu
überprüfen, die vorgegebenen Parameter
einzustellen.

Ein gemeinsamer Funktionstest mit
dem Ersterller und/oder Lieferanten
des Fremdsystems mit entsprechender
Protokollierung der Funktionalität
ist durchzuführen (1:1 Test).

Diese Leistung beinhaltet nicht die
Leistungen des Erstellers und/oder
Lieferanten des Fremdsystems. Diese
sind im Leistungsumfang des Fremdsystem
separat auszuweisen.
Menge: 1,000 St

**1.04.200 Einrichten von Softwaremodulen**
Einrichten von Softwaremodulen
Installation und Einrichtung von
Zusatzsoftwaremodulen zur Erweiterung
der Funktionalität der Grundsoftware in der
Managementzentrale.
Menge: 1,000 St

#### Hauptabschnitt 1.05 Dienstleistungen

**1.05.010 Konfiguration Touch Panel**
Konfiguration Touch Panel

Konfiguration sowie Inbetriebnahme
eines Touch Panel sowie Installation
aller erforderlichen Grundprogramme
und Betriebssysteme sowie Treiber.

Herstellen der Netzwerkverbindung,
Spannungsversorgung,
Überspannungsschutzeinrichtung.

Einrichten der Benutzerzugriffsrechte.
Für die Benutzung und Sicherheit vor
Ort sind drei Passwortebenen vorgeschrieben:
Gast= anschauen, jedoch keine Änderung
  möglich
User= anschauen, Sollwerte und Zeitschaltprogramme ändern.
Admin=anschauen, Sollwerte und Zeitschaltprogramme ändern, sowie
  anpassen von Parameter.

Anbindung sowie Funktionstest in
Verbindung mit dem Gesamtsystem der
GA-Anlage.
Menge: 1,000 St

**1.05.020 Koordination Schnittstelle M-Bus**
Koordination Schnittstelle M-Bus
Koordination und Abstimmung mit dem
Ersteller und/oder Lieferant der Hard-
und Software der MBus-Geräte.

Gemeinsame Festlegung der Partner zur
Genehmigung durch den Auftraggeber für:

- Art und Anzahl der MBus-Schnittstellen
 und Geräte
- Menge der Datenpunkte pro Gerät
- Art der Datenpunkte
- Dimension und Wertigkeit der
  Datenpunkte
- Standort der MBus-Schnittstellen und
 Geräte
- Distanz zwischen den Standorten und
 MBus-Geräten
- Verbindungsstruktur
- Verarbeitungsfunktionen
- Reaktionsprogramme

Die Informationen der einzelnen
Datenpunkte werden als Tabelle
im Excel-Format übergeben

Alle erforderlichen Daten, mit
Stand der Ausführung, werden an den
Lieferanten der GA-Anlage  übergeben.

Der Lieferant der GA-Anlage erhält auf
Wunsch für 4 Wochen eine Teststellung
der im Bauvorhaben eingesetzten Technik
durch den Lieferanten der MBus-Geräte.
Menge: 5,000 St

**1.05.030 Konfiguration Schnittstelle M-Bus**
Konfiguration Schnittstelle M-Bus

Integration der Datenpunkte der anzubindenen MBus-Geräte zur
Programmierung und Eingabe einer oder
mehreren Automations-,Steuer- und
Regelstrategien für die Automationseinrichtung, bestehend aus:

- Übernahme der Datenpunktadressen und
  -struktur in die Automationsstation.

- Programmerstellung der Regel-,
  Sicherheits-, Optimierungs-,
  Kommunikations- und Steuerfunktionen.
  Basis hierfür sind die vorgegebenen
  und genehmigten Funktionsbeschreibung
  Schaltzeiten, Sollwerte sowie alle
  Betriebsrelevanten Funktionen des
  Auftraggebers.

- Die Programmerstellung hat in
  Funktionsplan-Technologie durch das
  Personal des Herstellers der
  Automationsstation zu erfolgen.

- Die MBus-Datenpunkte sind auf
  entsprechende BACnet-
  Objekte zu mappen.

- Download der Programmdatein der
  Automations-Strategien in die
  Automationseinrichtungen.
Menge: 5,000 St

**1.05.040 Inbetriebnahme Schnittstelle M-Bus**
Inbetriebnahme Schnittstelle M-Bus
Inbetriebnahme in Abstimmung mit dem
Ersteller und/oder Lieferant der Hard-
und Software der aufzuschaltenden
MBus-Geräten.

Die MBus-Geräte werden direkt an eine
Automationsstation oder Gebäudeleittechnik
angeschlossen.

Prüfen der Datenelemente, die über die
Schnittstelle übertragen werden, auf
Zugehörigkeit sowie Funktionalität. Alle
geforderten Funktionen sind einzeln zu
überprüfen, die vorgegebenen Parameter
einzustellen.

Ein gemeinsamer Funktionstest mit dem
Ersteller und/oder
Lieferant der M-Bus-Geräte mit
entsprechender Protokollierung der
Funktionalität ist durchzuführen.
Menge: 5,000 St

**1.05.050 Anpassen M-Bus-Zähleradressen**
Anpassen M-Bus-Zähleradressen
zur Aufsschaltung auf die DDC

Konfiguration und Anpassung der
Adressierung von bauseits gelieferten
M-Bus-Zählern zur Integration ins
GA-Netzwerk, einschließlich aller
erforderlichen technischen Hilfsmittel
und Dokumentation der Änderungen.

Diese Leistung beinhaltet nicht die
Leistungen des Erstellers und/oder
Lieferanten der M-Bus-Zähler. Diese
sind im Leistungsumfang der
M-Bus-Zähler zu berücksichtigen.
Menge: 5,000 St

**1.05.060 Koordination Schnittstelle Modbus**
Koordination Schnittstelle Modbus RTU
oder IP
Koordination und Abstimmung mit dem
Ersteller und/oder Lieferant der Hard-
und Software der ModBus-Geräte.

Gemeinsame Festlegung der Partner zur
Genehmigung durch den Auftraggeber für:

- Art und Anzahl der ModBus-
Schnittstellen und Geräte
- Menge der Datenpunkte pro Gerät
- Art der Datenpunkte
- Dimension und Wertigkeit der
  Datenpunkte
- Standort der ModBus-Schnittstellen
 und Geräte
- Distanz zwischen den Standorten und
 ModBus-Geräten
- Verbindungsstruktur
- Verarbeitungsfunktionen
- Reaktionsprogramme

Die Informationen der einzelnen
Datenpunkte werden als Tabelle
im Excel-Format übergeben

Alle erforderlichen Daten, mit
Stand der Ausführung, werden an den
Lieferanten der GA-Anlage übergeben.

Der Lieferant der GA-Anlage erhält auf
Wunsch für 4 Wochen eine Teststellung
der im Bauvorhaben eingesetzten Technik
durch den Lieferanten der ModBus-Geräte.
Menge: 5,000 St

**1.05.070 Konfiguration Schnittstelle Modbus**
Konfiguration Schnittstelle ModBus RTU
oder IP

Integration der Datenpunkte der anzubindenen ModBus-Geräte zur
Programmierung und Eingabe einer oder
mehreren Automations-,Steuer- und
Regelstrategien für die Automationseinrichtung, bestehend aus:

- Übernahme der Datenpunktadressen und
  -struktur in die Automationsstation.

- Programmerstellung der Regel-,
  Sicherheits-, Optimierungs-,
  Kommunikations- und Steuerfunktionen.
  Basis hierfür sind die vorgegebenen
  und genehmigten Funktionsbeschreibung
  Schaltzeiten, Sollwerte sowie alle
  Betriebsrelevanten Funktionen des
  Auftraggebers.

- Die Programmerstellung hat in
  Funktionsplan-Technologie durch das
  Personal des Herstellers der
  Automationsstation zu erfolgen.

- Die ModBus-Datenpunkte sind auf
  entsprechende BACnet-
  Objekte zu mappen.

- Download der Programmdatein der
  Automations-Strategien in die
  Automationseinrichtungen.
Menge: 5,000 St

**1.05.080 Inbetriebnahme Schnittstelle Modbus**
Inbetriebnahme Schnittstelle ModBus RTU
oder IP
Inbetriebnahme in Abstimmung mit dem
Ersteller und/oder Lieferant der Hard-
und Software der aufzuschaltenden
MBus-Geräten.

Die ModBus-Geräte werden direkt an eine
Automationsstation oder Gebäudeleittechnik angeschlossen.

Prüfen der Datenelemente, die über die
Schnittstelle übertragen werden, auf
Zugehörigkeit sowie Funktionalität. Alle
geforderten Funktionen sind einzeln zu
überprüfen, die vorgegebenen Parameter
einzustellen.

Ein gemeinsamer Funktionstest mit dem
Ersteller und/oder
Lieferant der ModBus-Geräte mit
entsprechender Protokollierung der
Funktionalität ist durchzuführen.
Menge: 5,000 St

**1.05.090 Anpassen Modbus Geräteadressen**
Anpassen der ModBus-Adressen
zur Aufsschaltung auf die DDC

Konfiguration und Anpassung der
Adressierung von bauseits gelieferten
ModBus-Geräten zur Integration ins
GA-Netzwerk, einschließlich aller
erforderlichen technischen Hilfsmittel
und Dokumentation der Änderungen.

Diese Leistung beinhaltet nicht die
Leistungen des Erstellers und/oder
Lieferanten der ModBus-Geräte. Diese
sind im Leistungsumfang der
ModBus-Geräte zu berücksichtigen.
Menge: 5,000 St

**1.05.100 Projektierung/Konfigurierung**
"Projektierung/Konfigurierung nach
DIN EN ISO 16484-3

Ermittlung der endgültigen technischen
Lösung passend zu den durch den Planer
Anlagenhersteller und Endbenutzer
definierten Anforderungen und deren
Umsetzung in der Montage- und
Werkstattplanung, bestehend aus:

- Koordination, Terminverfolgung und
  Baustellenüberwachung in Abstimmung
  mit dem Bauherrn, dem Planer und
  /oder
  den Gewerkelieferanten.

- Aktualisierung der Anlagenschemata
  mit Darstellung der wesentlichen GA
  Komponenten.

- Erstellen der Funktionsbeschreibung
  nach Vorgabe des Bauherren/Planungs-
  büro. Gemeinsame Festlegung aller
  notwendigen Verriegelungen, Ablaufsteuerungen, Anlaufbedingungen,
  Regelungsparameter, Zeitprogramme
  (Belegungspläne).

- Abklärung und gemeinsame Definition
  mit dem Auftraggeber von Betriebsmittelkennzeichen, Benutzeradressen,
  Benutzerstrukturen,

- Automationsstations-Belegungspläne
  einschließlich Adressierung der
  Informationslisten erstellen.

- Bearbeitung und Koordination der von
  den einzelnen Gewerken zur Verfügung
  gestellten Informationslisten nach
  DIN/EN neuesten Stand.

- Erstellen der Geräte- und Stücklisten für den GA-Teil.

- Übersichtsplan der Standorte von
  Bedienungseinrichtungen und
  Informationsschwerpunkten.

- Festlegung der verbindlichen
  Ausführung der Stellgeräte
  (z.B. NW der Ventile, Größe von
  Klappenstellantrieben).

- Festlegung der Montageorte der
  Peripheriegeräte in Abstimmung mit
  den einzelnen Gewerken.

- Teilnahme an den vereinbarten
  Baustellenbesprechungen.

- System- und Netzwerkbeschreibung
  sowie Netzwerkplan für die hier
  ausgeschriebene GA/GA-Leistung."
Menge: 1,000 psch

**1.05.110 Koordination mit den techn. Gewerken**
Koordination mit den techn. Gewerken
Vor der Ausführung der GA-Anlage sind
Abstimmungen mit allen relevanten
Gewerken bezüglich Übergabe,
Verarbeitung und Darstellung von
Informationspunkten auf der
Gebäudeautomationsanlage zu führen.
Festzulegen sind Anzahl, Format,
Örtlichkeit sowie Art der
Informationsübergabe.
Menge: 1,000 psch

**1.05.120 Koordination Gewerk MSR > Schaltanlagen**
Koordination Gewerk GA > Schaltanlagen
Koordinationsaufwand für
Abstimmung zwischen dem Gewerk
GA-Technik und Schaltschrankbau.

Aufbereitung der technischen Daten von
Regelungskomponenten.

Abstimmung der Betriebsmittelkennzeichnung sowie Hausadressenvergabe.

Bereitstellung der Belegungslisten
für die Automationsstationen.

Schaltplanprüfung auf Belegung der
Automationsstationen, sowie Bezeichnung
der Feldgeräte.

Abstimmung der gemeinsamen
Inbetriebnahme der GA-Anlage.
Menge: 1,000 psch

**1.05.130 Anpassen M-Bus-Zähleradressen**
Anpassen M-Bus-Zähleradressen
zur Aufsschaltung auf die DDC/GLT

Konfiguration und Anpassung der
Adressierung von bauseits gelieferten
M-Bus-Zählern zur Integration ins
GA-Netzwerk, einschließlich aller
erforderlichen technischen Hilfsmittel
und Dokumentation der Änderungen.

Diese Leistung beinhaltet nicht die
Leistungen des Erstellers und/oder
Lieferanten der M-Bus-Zähler. Diese
sind im Leistungsumfang der
M-Bus-Zähler zu berücksichtigen.
Menge: 1,000 St

**1.05.140 Konfiguration der AS-Strategien**
Konfiguration der Automations-
Strategien gemäß DIN EN ISO 16484-3

Umsetzung der endgülitgen technischen
Lösung zur Programmierung und Eingabe
einer oder mehreren Automations,Steuer-
und Regelstrategien für die Automationseinrichtung, bestehend aus:

- Programmerstellung der Regel-,
  Sicherheits-, Optimierungs-,
  Kommunikations- und Steuerfunktionen.
  Basis hierfür sind die vorgegebenen
  und genehmigten Funktionsbeschreibung
  Schaltzeiten, Sollwerte sowie alle
  Betriebsrelevanten Funktionen des
  Auftraggebers.

  Die Programmerstellung hat in
  Funktions  plan-Technologie durch das
  Personal des  Herstellers der Automationsstation zu  erfolgen.

- Download der Programmdatein der
  Automations-Strategien in die
  Automationseinrichtungen.
Menge: 1,000 psch

**1.05.150 Datenpunktprüfung 1:1 Test**
Datenpunktprüfung 1:1 Test
beinhaltet die Überprüfung aller an
den Automationsstationen aufgeschalteten
Datenpunkte gemeinsam mit der Regelungsfachfima.
Die Prüfung ist in einem Protokoll zu
dokumentieren.
Die Einzelprüfung der Informationen und
Funktionen der GA druch den AN ist mit
dem Bauherrn abzustimmen.
Menge: 1,000 psch

**1.05.160 Inbetriebnahme der GA-Anlage**
Inbetriebnahme der GA-Anlage
gemäß DIN EN ISO 16484-3

- Überprüfen der Feldgeräte des regeltechnischen Teiles wie Fühler,
  Ventile auf fachgerechte Montage,
  Anschluß sowie Funktion, soweit im
  Leistungs- und Lieferumfang
  enthalten.

- Prüfen der Ein- und Ausgänge der
  Automationsstation auf Zugehörigkeit
  sowie Funktionalität.
  Alle physikalischen Funktionen sind
  einzeln zu überprüfen, die vorgegebenen Parameter einzustellen und
  die geforderten Grund- und
  Verarbeitungsfunktionen
  sicherzustellen.

- Funktionsprüfung, Einregulierung und
  Feinabstimmung der Regelkreise,
  einschl. Simulation und Funktionsnachweis der Automations-Strategien.

- Die Inbetriebnahme und die
  Einregulierung der Anlagen und
  Anlagenteile sind, soweit erforderlich, gemeinsam mit den beteiligten
  Gewerken durchzuführen.
Menge: 1,000 psch

#### Hauptabschnitt 1.06 Anschlussarbeiten

**1.06.010 Anschluß beidseitig 2 bis 6x2x0,8**
Anschlußarbeiten beidseitig
Anschluß von Schwachstromleitungen
an Schaltschränke, Verteiler,
Schaltgeräte, Motoren, Feldgeräte usw.,
einschließlich Aderendhülsen bei
flexiblen Leitungen, Unterleg- und
Zahnscheiben, Löt- bzw. Wickelmaterial
sowie wasserdichte Verschraubungen.
Leitungen ablängen, absetzen, einführen,
kennzeichnen, gegen mech. Belastung
sichern und betriebsfertig anklemmen
einschließlich Abschirmung soweit
erforderlich.
Leitungsquerschnitt 2x2x0,8 bis 6x2x0,8 mm
Menge: 50,000 St.

**1.06.020 Anschluß beidseitig 3 bis 5x1,5**
Anschlußarbeiten beidseitig
Anschluß von Elektrokabel und -leitungen
an Schaltschränke, Verteiler,
Schaltgeräte, Motoren, Feldgeräte usw.,
einschließlich Überzugschlauch,
Kabelschuhen oder Aderendhülsen bei
flexiblen Leitungen, Unterleg- und
Zahnscheiben sowie wasserdichte
Verschraubungen.
Leitungen ablängen, absetzen, einführen,
kennzeichnen, gegen mech. Belastung
sichern und betriebsfertig anklemmen.
Leitungsquerschnitt 3x1,5 bis 5x1,5 mm²
Menge: 41,000 St.

**1.06.030 Anschluß beidseitig 5x10**
Anschlußarbeiten beidseitig
Anschluß von Elektrokabel und -leitungen
an Schaltschränke, Verteiler,
Schaltgeräte, Motoren, Feldgeräte usw.,
einschließlich Überzugschlauch,
Kabelschuhen oder Aderendhülsen bei
flexiblen Leitungen, Unterleg- und
Zahnscheiben sowie wasserdichte
Verschraubungen.
Leitungen ablängen, absetzen, einführen,
kennzeichnen, gegen mech. Belastung
sichern und betriebsfertig anklemmen.
Leitungsquerschnitt 5x10 mm²
Menge: 4,000 St

**1.06.050 Anschluß beidseitig 4x16 bis 4x35**
Anschlußarbeiten beidseitig
Anschluß von Elektrokabel und -leitungen
an Schaltschränke, Verteiler,
Schaltgeräte, Motoren, Feldgeräte usw.,
einschließlich Überzugschlauch,
Kabelschuhen oder Aderendhülsen bei
flexiblen Leitungen, Unterleg- und
Zahnscheiben sowie wasserdichte
Verschraubungen.
Leitungen ablängen, absetzen, einführen,
kennzeichnen, gegen mech. Belastung
sichern und betriebsfertig anklemmen.
Leitungsquerschnitt 4x16 bis 4x35 mm²
Menge: 1,000 St.

**1.06.060 Anschluß beidseitig 5x4**
Anschlußarbeiten beidseitig
Anschluß von Elektrokabel und -leitungen
an Schaltschränke, Verteiler,
Schaltgeräte, Motoren, Feldgeräte usw.,
einschließlich Überzugschlauch,
Kabelschuhen oder Aderendhülsen bei
flexiblen Leitungen, Unterleg- und
Zahnscheiben sowie wasserdichte
Verschraubungen.
Leitungen ablängen, absetzen, einführen,
kennzeichnen, gegen mech. Belastung
sichern und betriebsfertig anklemmen.
Leitungsquerschnitt 5x4 mm²
Menge: 2,000 St

#### Hauptabschnitt 1.07 Stundenlohnarbeiten

**1.07.010 Stundenlohn Monteur Elektro**
Stundenlohnarbeiten einschließlich Auslösung, im Rahmen der Normalarbeitszeit.
Die Reisezeit wird nach dem
tatsächlichen Aufwand berechnet.
Wartezeit gilt als Arbeitszeit.
Menge: 5,000 Std

**1.07.020 Stundenlohn Obermonteur Elektro**
Stundenlohnarbeiten einschließlich Auslösung, im Rahmen der Normalarbeitszeit.
Die Reisezeit wird nach dem
tatsächlichen Aufwand berechnet.
Wartezeit gilt als Arbeitszeit.
Menge: 5,000 Std

**1.07.030 IB-Techniker einschl. Auslösung**
Stundenlohnarbeiten einschließlich Auslösung, im Rahmen der Normalarbeitszeit.
Die Reisezeit wird nach dem
tatsächlichen Aufwand berechnet.
Wartezeit gilt als Arbeitszeit.
Menge: 5,000 Std

**1.07.040 Projektingenieur**
Stundenlohnarbeiten einschließlich Auslösung, im Rahmen der Normalarbeitszeit.
Die Reisezeit wird nach dem
tatsächlichen Aufwand berechnet.
Wartezeit gilt als Arbeitszeit.
Menge: 5,000 Std

**1.07.050 Softwareingenieur**
Stundenlohnarbeiten einschließlich Auslösung, im Rahmen der Normalarbeitszeit.
Die Reisezeit wird nach dem
tatsächlichen Aufwand berechnet.
Wartezeit gilt als Arbeitszeit.
Menge: 5,000 Std

#### Hauptabschnitt 1.08 Wartung

**1.08.001 Wartungslauf Jahr 1-5**
*** Bedarfsposition ohne GB
jährlicher Wartungslauf/Testbetrieb für 5 Jahre
Die Steuerung wird durch bewusste manuelle
Handlungen vom Normalbetrieb auf
Wartungs-/Testbetrieb (Wartung,
Instandhaltung, Funktionstest) in der
Betriebsart der Steuereinheit
umgeschaltet. Die Gebäudeautomation kann
Testzyklen/-Funktionen auslösen.
Damit ist temporär die Rückwirkungsfreiheit aufgehoben.
Die Funktion der Steuerung kann in dieser
Betriebsart eingeschränkt sein.
Über die Automationsstation erfolgt
Auslösung des Testbetriebes mit Zeit-
und Meldungsüberwachung.
Der komplette Ablauf ist über die
AS bzw. GLT für alle BSK zu
protokollieren.

Die Wartung erfolgt angelehnt an die VDI 3810.
Menge: 1,000 psch
